# Válvula de corte

- Propriedade do ficheiro: CYPE INGENIEROS, S.A.
- Formato: FIEBDC-3/2002
- Âmbito geográfico: Moçambique
- Moeda: MZN
- Custos indirectos: 3.00 %
- IVA: 17.00 %

## I Instalações

### IU Urbanas

#### IUA Redes de água potável

**IUA101** Ud Válvula de corte.
Válvula de borboleta de ferro fundido, DN 65 mm. Inclusive elementos de montagem e acessórios necessários para o seu correcto funcionamento.
Inclui: Marcação. Colocação. Ligação. Verificação do seu correcto funcionamento.
Critério de medição de projecto: Número de unidades previstas, segundo documentação gráfica de Projecto.
Critério de medição de obra: Medir-se-á o número de unidades realmente executadas segundo especificações de Projecto.

| Código | Un | Descrição | Rendimento | Preço | Importância |
|---|---|---|---|---|---|
| mt37svm010d | Ud | Válvula de borboleta de ferro fundido, DN 65 mm. (material) | 1.000 | 4476.01 | 4476.01 |
| mt37www010 | Ud | Material auxiliar para instalações de abastecimento de água. (material) | 1.000 | 134.30 | 134.30 |
| mo008 | h | Oficial de 1ª canalizador. (mão de obra) | 0.123 | 138.06 | 16.98 |
| mo107 | h | Ajudante de canalizador. (mão de obra) | 0.123 | 100.25 | 12.33 |
| % | % | Custos directos complementares | 2 % | 4639.62 | 92.79 |
|  |  | Custos directos |  |  | 4732.41 |
