# Válvula de corte

- Propriedade do ficheiro: CYPE INGENIEROS, S.A.
- Formato: FIEBDC-3/2002
- Âmbito geográfico: Moçambique
- Moeda: MZN
- Custos indirectos: 3.00 %
- IVA: 17.00 %

## I Instalações

### IU Urbanas

#### IUA Redes de água potável

**IUA101** Ud Válvula de corte.
Válvula de borboleta de ferro fundido, DN 32 mm. Inclusive elementos de montagem e acessórios necessários para o seu correcto funcionamento.
Inclui: Marcação. Colocação. Ligação. Verificação do seu correcto funcionamento.
Critério de medição de projecto: Número de unidades previstas, segundo documentação gráfica de Projecto.
Critério de medição de obra: Medir-se-á o número de unidades realmente executadas segundo especificações de Projecto.

| Código | Un | Descrição | Rendimento | Preço | Importância |
|---|---|---|---|---|---|
| mt37svm010a | Ud | Válvula de borboleta de ferro fundido, DN 32 mm. (material) | 1.000 | 3521.04 | 3521.04 |
| mt37www010 | Ud | Material auxiliar para instalações de abastecimento de água. (material) | 1.000 | 132.29 | 132.29 |
| mo008 | h | Oficial de 1ª canalizador. (mão de obra) | 0.123 | 136.52 | 16.79 |
| mo107 | h | Ajudante de canalizador. (mão de obra) | 0.123 | 99.12 | 12.19 |
| % | % | Custos directos complementares | 2 % | 3682.31 | 73.65 |
|  |  | Custos directos |  |  | 3755.96 |
