# Cela modular

- Propriedade do ficheiro: CYPE INGENIEROS, S.A.
- Formato: FIEBDC-3/2002
- Âmbito geográfico: Moçambique
- Moeda: MZN
- Custos indirectos: 3.00 %
- IVA: 17.00 %

## I Instalações

### IU Urbanas

#### IUC Centros de transformação

**IUC020** Ud Cela modular.
Cela de entrada, de 24 kV de tensão atribuída, 400 A de intensidade nominal, 365x735x1740 mm, com isolamento integral de SF6, formada por corpo metálico, barramento de cobre e interruptor seccionador tripolar rotativo de 3 posições ligado/seccionado/ligado à terra. Inclusive acessórios necessários para a sua correcta instalação.
Inclui: Montagem, ligação e verificação do seu correcto funcionamento.
Critério de medição de projecto: Número de unidades previstas, segundo documentação gráfica de Projecto.
Critério de medição de obra: Medir-se-á o número de unidades realmente executadas segundo especificações de Projecto.

| Código | Un | Descrição | Rendimento | Preço | Importância |
|---|---|---|---|---|---|
| mt35amt010a | Ud | Cela de entrada, de 24 kV de tensão atribuída, 400 A de intensidade nominal, 365x735x1740 mm, com isolamento integral de SF6, formada por corpo metálico, barramento de cobre e interruptor seccionador tripolar rotativo de 3 posições ligado/seccionado/ligado à terra. (material) | 1.000 | 642719.10 | 642719.10 |
| mo003 | h | Oficial de 1ª electricista. (mão de obra) | 2.452 | 138.06 | 338.52 |
| mo102 | h | Ajudante de electricista. (mão de obra) | 2.452 | 100.25 | 245.81 |
| % | % | Custos directos complementares | 2 % | 643303.43 | 12866.07 |
|  |  | Custos directos |  |  | 656169.50 |
