# Centro de transformação pré-fabricado

- Propriedade do ficheiro: CYPE INGENIEROS, S.A.
- Formato: FIEBDC-3/2002
- Âmbito geográfico: Moçambique
- Moeda: MZN
- Custos indirectos: 3.00 %
- IVA: 17.00 %

## I Instalações

### IU Urbanas

#### IUC Centros de transformação

**IUC040** Ud Centro de transformação pré-fabricado.
Centro de transformação pré-fabricado, monobloco, de betão armado, de 3280x2380x3045 mm, apto para conter um transformador e a aparelhagem necessária. Incluindo transporte e descarga. Totalmente montado.
Inclui: Transporte e descarga. Colocação e nivelamento.
Critério de medição de projecto: Número de unidades previstas, segundo documentação gráfica de Projecto.
Critério de medição de obra: Medir-se-á o número de unidades realmente executadas segundo especificações de Projecto.

| Código | Un | Descrição | Rendimento | Preço | Importância |
|---|---|---|---|---|---|
| mt35ctr010a | Ud | Centro de transformação pré-fabricado, monobloco, de betão armado, de 3280x2380x3045 mm, apto para conter um transformador e a aparelhagem necessária. (material) | 1.000 | 541007.24 | 541007.24 |
| mo020 | h | Oficial de 1ª construção. (mão de obra) | 2.452 | 132.85 | 325.75 |
| mo077 | h | Ajudante de construção. (mão de obra) | 2.452 | 99.31 | 243.51 |
| % | % | Custos directos complementares | 2 % | 541576.50 | 10831.53 |
|  |  | Custos directos |  |  | 552408.03 |
