# Apoio de betão

- Propriedade do ficheiro: CYPE INGENIEROS, S.A.
- Formato: FIEBDC-3/2002
- Âmbito geográfico: Moçambique
- Moeda: MZN
- Custos indirectos: 3.00 %
- IVA: 17.00 %

## I Instalações

### IU Urbanas

#### IUL Linhas aéreas

**IUL011** Ud Apoio de betão.
Poste de betão armado vibrado, de 13 m de altura e 1000 daN de esforço nominal, encastrado em cubo de betão C25/30 (X0(P); D25; S2; Cl 0,4), fabricado em central, betonado desde camião, em solo rochoso. Incluindo escavação para fundação com meios mecânicos, transporte e descarga. Totalmente montado.
Inclui: Marcação. Transporte e descarga. Escavação da fundação. Eliminação das terras soltas do fundo da escavação. Levantamento do poste. Colocação e aprumo. Betonagem e compactação do betão. Eliminação de restos, limpeza final e remoção de entulho. Carga de entulho para camião ou contentor.
Critério de medição de projecto: Número de unidades previstas, segundo documentação gráfica de Projecto.
Critério de medição de obra: Medir-se-á o número de unidades realmente executadas segundo especificações de Projecto.

| Código | Un | Descrição | Rendimento | Preço | Importância |
|---|---|---|---|---|---|
| mt35pya020rq | Ud | Poste de betão armado vibrado, de 13 m de altura e 1000 daN de esforço nominal, segundo NP EN 12843. (material) | 1.000 | 49923.86 | 49923.86 |
| mt10hmf020Ra | m³ | Betão simples C25/30 (X0(P); D25; S2; Cl 0,4), fabricado em central, segundo NP EN 206. (material) | 0.674 | 4520.41 | 3046.76 |
| mq01exn010i | h | Miniretroescavadora sobre pneus, de 37,5 kW. (equipamento) | 0.451 | 1805.25 | 814.17 |
| mq04cag010a | h | Camião com grua de carga máxima 6 t. (equipamento) | 1.540 | 1953.37 | 3008.19 |
| mo020 | h | Oficial de 1ª construção. (mão de obra) | 3.187 | 132.85 | 423.39 |
| mo077 | h | Ajudante de construção. (mão de obra) | 3.187 | 99.31 | 316.50 |
| % | % | Custos directos complementares | 2 % | 57532.87 | 1150.66 |
|  |  | Custos directos |  |  | 58683.53 |
