# Boca de rega

- Propriedade do ficheiro: CYPE INGENIEROS, S.A.
- Formato: FIEBDC-3/2002
- Âmbito geográfico: Moçambique
- Moeda: MZN
- Custos indirectos: 3.00 %
- IVA: 17.00 %

## I Instalações

### IU Urbanas

#### IUR Redes de rega

**IUR050** Ud Boca de rega.
Boca de rega tipo baioneta, de latão, ligação de 3/4" de diâmetro, com tampa, enterrada. Inclusive acessórios de ligação à tubagem de abastecimento e distribuição. Totalmente montada, ligada e testada.
Inclui: Instalação no terreno e ligação hidráulica à tubagem de abastecimento e distribuição. Enchimento da vala. Limpeza hidráulica da unidade.
Critério de medição de projecto: Número de unidades previstas, segundo documentação gráfica de Projecto.
Critério de medição de obra: Medir-se-á o número de unidades realmente executadas segundo especificações de Projecto.

| Código | Un | Descrição | Rendimento | Preço | Importância |
|---|---|---|---|---|---|
| mt48wwg115a | Ud | Boca de rega tipo baioneta, de latão, ligação de 3/4" de diâmetro, com tampa. (material) | 1.000 | 1016.29 | 1016.29 |
| mt37tpj023cb | Ud | Abraçadeira de tomada de PP com dois parafusos, para tubo de 32 mm de diâmetro exterior, com tomada para ligação roscada de 3/4" de diâmetro, PN=16 atm, com juntas elásticas de EPDM, segundo NP EN ISO 15874-3. (material) | 1.000 | 247.50 | 247.50 |
| mt37tpa030aa | m | Tubo de polietileno PE 40 de cor preto com bandas de cor azul, de 20 mm de diâmetro exterior e 2,8 mm de espessura, PN=10 atm, segundo NP EN 12201-2. (material) | 1.000 | 102.06 | 102.06 |
| mo008 | h | Oficial de 1ª canalizador. (mão de obra) | 0.245 | 136.52 | 33.45 |
| mo107 | h | Ajudante de canalizador. (mão de obra) | 0.245 | 99.12 | 24.28 |
| % | % | Custos directos complementares | 2 % | 1423.58 | 28.47 |
|  |  | Custos directos |  |  | 1452.05 |
