# Aspersor

- Propriedade do ficheiro: CYPE INGENIEROS, S.A.
- Formato: FIEBDC-3/2002
- Âmbito geográfico: Moçambique
- Moeda: MZN
- Custos indirectos: 3.00 %
- IVA: 17.00 %

## I Instalações

### IU Urbanas

#### IUR Redes de rega

**IUR060** Ud Aspersor.
Aspersor aéreo de rotação por impacto, de latão, com arco ajustável, raio de 10 a 37 m regulável com parafuso, ligação de 1 1/4" de diâmetro. Inclusive acessórios de ligação à tubagem de abastecimento e distribuição. Totalmente montado, ligado e testado.
Inclui: Instalação no terreno e ligação hidráulica à tubagem de abastecimento e distribuição. Limpeza hidráulica da unidade. Ajuste do caudal de água.
Critério de medição de projecto: Número de unidades previstas, segundo documentação gráfica de Projecto.
Critério de medição de obra: Medir-se-á o número de unidades realmente executadas segundo especificações de Projecto.

| Código | Un | Descrição | Rendimento | Preço | Importância |
|---|---|---|---|---|---|
| mt48asp010d | Ud | Aspersor aéreo de rotação por impacto, de latão, com arco ajustável, raio de 10 a 37 m regulável com parafuso, ligação de 1 1/4" de diâmetro, intervalo de pressões recomendado de 4 a 8 bar. (material) | 1.000 | 5739.95 | 5739.95 |
| mt37tpj023fd | Ud | Abraçadeira de tomada de PP com quatro parafusos, para tubo de 63 mm de diâmetro exterior, com tomada para ligação roscada de 1 1/4" de diâmetro, PN=16 atm, com juntas elásticas de EPDM, segundo NP EN ISO 15874-3. (material) | 1.000 | 531.65 | 531.65 |
| mt48wwg200d | Ud | Tubagem de comprimento regulável com duas curvas articuladas nos seus extremos, de 1 1/4" de diâmetro. (material) | 1.000 | 1413.82 | 1413.82 |
| mo008 | h | Oficial de 1ª canalizador. (mão de obra) | 0.147 | 136.52 | 20.07 |
| mo107 | h | Ajudante de canalizador. (mão de obra) | 0.147 | 99.12 | 14.57 |
| % | % | Custos directos complementares | 2 % | 7720.06 | 154.40 |
|  |  | Custos directos |  |  | 7874.46 |
