# Calha de drenagem de polipropileno

- Propriedade do ficheiro: CYPE INGENIEROS, S.A.
- Formato: FIEBDC-3/2002
- Âmbito geográfico: Moçambique
- Moeda: MZN
- Custos indirectos: 3.00 %
- IVA: 17.00 %

## I Instalações

### IU Urbanas

#### IUS Redes de drenagem

**IUS081** m Calha de drenagem de polipropileno.
Calha pré-fabricada de polipropileno, em tramos de 1000 mm de comprimento, 130 mm de largura e 60 mm de altura, com grelha perfurada de aço inoxidável classe A-15 segundo NP EN 1433 e NP EN 124, sobre base de betão simples C20/25 (X0(P); D25; S2; Cl 1,0) de 10 cm de espessura; escavação prévia com meios manuais e posterior enchimento do tardoz com betão. Inclusive peças especiais e sifão em linha visitável.
Inclui: Marcação do traçado da calha de drenagem. Escavação com meios manuais. Eliminação das terras soltas do fundo da escavação. Betonagem e compactação do betão na execução da base. Colocação da calha de drenagem sobre a base de betão. Montagem dos acessórios na calha de drenagem. Execução de furos para a ligação da tubagem à calha de drenagem. União e ajuste das juntas da tubagem à calha de drenagem. Colocação do sifão em linha. Enchimento do tardoz. Verificação do seu correcto funcionamento.
Critério de medição de projecto: Comprimento medido em projecção horizontal, segundo documentação gráfica de Projecto.
Critério de medição de obra: Medir-se-á, em projecção horizontal, o comprimento realmente executado segundo especificações de Projecto.

| Código | Un | Descrição | Rendimento | Preço | Importância |
|---|---|---|---|---|---|
| mt10hmf020Pa | m³ | Betão simples C20/25 (X0(P); D25; S2; Cl 1,0), fabricado em central, segundo NP EN 206. (material) | 0.078 | 4313.88 | 336.48 |
| mt11cap010jb | m | Calha pré-fabricada de polipropileno, em tramos de 1000 mm de comprimento, 130 mm de largura e 60 mm de altura, com grelha perfurada de aço inoxidável classe A-15 segundo NP EN 1433 e NP EN 124, inclusive peças especiais. (material) | 1.000 | 9747.39 | 9747.39 |
| mt11pvj020b | Ud | Sifão em linha de PVC, "JIMTEN", cor cinzento, visitável, com união macho/fêmea, de 110 mm de diâmetro. (material) | 0.200 | 6150.00 | 1230.00 |
| au00auh020 |  | Calha para descarga do betão. | 1.000 | 0.00 | 0.00 |
| au00auh040 |  | Vibrador de betão, eléctrico. | 1.000 | 0.00 | 0.00 |
| mo041 | h | Oficial de 1ª construção de obra civil. (mão de obra) | 0.490 | 132.85 | 65.10 |
| mo087 | h | Ajudante de construção de obra civil. (mão de obra) | 0.255 | 99.31 | 25.32 |
| % | % | Custos directos complementares | 2 % | 11404.29 | 228.09 |
|  |  | Custos directos |  |  | 11632.38 |
