# Calha de drenagem de PVC

- Propriedade do ficheiro: CYPE INGENIEROS, S.A.
- Formato: FIEBDC-3/2002
- Âmbito geográfico: Moçambique
- Moeda: MZN
- Custos indirectos: 3.00 %
- IVA: 17.00 %

## I Instalações

### IU Urbanas

#### IUS Redes de drenagem

**IUS082** m Calha de drenagem de PVC.
Calha pré-fabricada de PVC, de 500 mm de comprimento, 200 mm de largura e 130 mm de altura com grelha para garagem de ferro fundido, classe C-250 segundo NP EN 1433 e NP EN 124, de 500 mm de comprimento e 200 mm de largura, sobre base de betão simples C25/30 (X0(P); D25; S2; Cl 0,4) de 15 cm de espessura. Inclusive peças especiais e sifão em linha visitável.
Critérios considerados na determinação do preço da unidade de obra: O preço não inclui a escavação nem o enchimento do tardoz.
Inclui: Marcação do traçado da calha de drenagem. Betonagem e compactação do betão na execução da base. Colocação da calha de drenagem sobre a base de betão. Montagem dos acessórios na calha de drenagem. Execução de furos para a ligação da tubagem à calha de drenagem. União e ajuste das juntas da tubagem à calha de drenagem. Colocação do sifão em linha. Verificação do seu correcto funcionamento.
Critério de medição de projecto: Comprimento medido em projecção horizontal, segundo documentação gráfica de Projecto.
Critério de medição de obra: Medir-se-á, em projecção horizontal, o comprimento realmente executado segundo especificações de Projecto.

| Código | Un | Descrição | Rendimento | Preço | Importância |
|---|---|---|---|---|---|
| mt10hmf020Ra | m³ | Betão simples C25/30 (X0(P); D25; S2; Cl 0,4), fabricado em central, segundo NP EN 206. (material) | 0.098 | 4520.41 | 443.00 |
| mt11cng010b | Ud | Calha pré-fabricada de PVC, de 500 mm de comprimento, 200 mm de largura e 130 mm de altura, segundo NP EN 1433 e NP EN 124, inclusive peças especiais. (material) | 2.000 | 2450.81 | 4901.62 |
| mt11var120b | Ud | Sifão em linha de PVC, cor cinzento, visitável, com união macho/fêmea, de 110 mm de diâmetro. (material) | 1.000 | 4249.55 | 4249.55 |
| mt11cng020r | Ud | Grelha para garagem de ferro fundido, classe C-250 segundo NP EN 1433 e NP EN 124, de 500 mm de comprimento e 200 mm de largura. (material) | 2.000 | 3912.26 | 7824.52 |
| au00auh020 |  | Calha para descarga do betão. | 1.000 | 0.00 | 0.00 |
| au00auh040 |  | Vibrador de betão, eléctrico. | 1.000 | 0.00 | 0.00 |
| mo041 | h | Oficial de 1ª construção de obra civil. (mão de obra) | 0.674 | 132.85 | 89.54 |
| mo087 | h | Ajudante de construção de obra civil. (mão de obra) | 0.337 | 99.31 | 33.47 |
| % | % | Custos directos complementares | 2 % | 17541.70 | 350.83 |
|  |  | Custos directos |  |  | 17892.53 |
