# Lavragem do terreno

- Propriedade do ficheiro: CYPE INGENIEROS, S.A.
- Formato: FIEBDC-3/2002
- Âmbito geográfico: Moçambique
- Moeda: MZN
- Custos indirectos: 3.00 %
- IVA: 17.00 %

## J Jardins

### JA Preparação do terreno

#### JAB Acondicionamento físico

**JAB060** m² Lavragem do terreno.
Lavragem do terreno médio, com meios mecânicos, através de tractor agrícola equipado com arado de aivecas, efectuando duas passagens cruzadas, alcançando uma profundidade de até 40 cm e a desagregação completa dos torrões.
Inclui: Lavragem do terreno. Sinalização e protecção do terreno.
Critério de medição de projecto: Superfície medida em projecção horizontal, segundo documentação gráfica de Projecto.
Critério de medição de obra: Medir-se-á, em projecção horizontal, a superfície realmente executada segundo especificações de Projecto.

| Código | Un | Descrição | Rendimento | Preço | Importância |
|---|---|---|---|---|---|
| mq09tra080 | h | Tractor agrícola, de 44 kW, equipado com arado de aivecas. (equipamento) | 0.002 | 928.29 | 1.86 |
| mo040 | h | Oficial de 1ª jardineiro. (mão de obra) | 0.001 | 132.85 | 0.13 |
| % | % | Custos directos complementares | 2 % | 1.99 | 0.04 |
|  |  | Custos directos |  |  | 2.03 |
