# Ancinhagem do terreno

- Propriedade do ficheiro: CYPE INGENIEROS, S.A.
- Formato: FIEBDC-3/2002
- Âmbito geográfico: Moçambique
- Moeda: MZN
- Custos indirectos: 3.00 %
- IVA: 17.00 %

## J Jardins

### JA Preparação do terreno

#### JAB Acondicionamento físico

**JAB080** m² Ancinhagem do terreno.
Ancinhagem superficial do terreno solto, previamente lavrado, com meios manuais, através de ancinho, para preparação do leito de sementeira.
Inclui: Ancinhagem do terreno. Sinalização e protecção do terreno.
Critério de medição de projecto: Superfície medida em projecção horizontal, segundo documentação gráfica de Projecto.
Critério de medição de obra: Medir-se-á, em projecção horizontal, a superfície realmente executada segundo especificações de Projecto.

| Código | Un | Descrição | Rendimento | Preço | Importância |
|---|---|---|---|---|---|
| mo040 | h | Oficial de 1ª jardineiro. (mão de obra) | 0.001 | 132.85 | 0.13 |
| mo086 | h | Ajudante de jardineiro. (mão de obra) | 0.005 | 99.31 | 0.50 |
| % | % | Custos directos complementares | 2 % | 0.63 | 0.01 |
|  |  | Custos directos |  |  | 0.64 |
