# Adubação química de fundo do terreno

- Propriedade do ficheiro: CYPE INGENIEROS, S.A.
- Formato: FIEBDC-3/2002
- Âmbito geográfico: Moçambique
- Moeda: MZN
- Custos indirectos: 3.00 %
- IVA: 17.00 %

## J Jardins

### JA Preparação do terreno

#### JAD Incorporação de adubos

**JAD010** m² Adubação química de fundo do terreno.
Adubação química de fundo do terreno com adubo mineral complexo NPK 15-15-15 com um rendimento de 0,02 kg/m², espalhado com meios manuais e posterior revolvimento do terreno através de motocultor, até conseguir a sua incorporação no solo a uma profundidade média de 15 cm.
Inclui: Espalhamento do adubo sobre o terreno. Revolvimento do terreno. Recolha de restos. Carga para camião ou contentor dos restos.
Critério de medição de projecto: Superfície medida em projecção horizontal, segundo documentação gráfica de Projecto.
Critério de medição de obra: Medir-se-á, em projecção horizontal, a superfície realmente executada segundo especificações de Projecto.

| Código | Un | Descrição | Rendimento | Preço | Importância |
|---|---|---|---|---|---|
| mt48tip010 | kg | Adubo mineral complexo NPK 15-15-15. (material) | 0.020 | 28.35 | 0.57 |
| mq09mot010 | h | Motocultor 60/80 cm. (equipamento) | 0.007 | 107.60 | 0.75 |
| mo040 | h | Oficial de 1ª jardineiro. (mão de obra) | 0.002 | 134.36 | 0.27 |
| mo086 | h | Ajudante de jardineiro. (mão de obra) | 0.020 | 100.44 | 2.01 |
| % | % | Custos directos complementares | 2 % | 3.60 | 0.07 |
|  |  | Custos directos |  |  | 3.67 |
