# Sistema de ancoragem subterrânea de árvore

- Propriedade do ficheiro: CYPE INGENIEROS, S.A.
- Formato: FIEBDC-3/2002
- Âmbito geográfico: Moçambique
- Moeda: MZN
- Custos indirectos: 3.00 %
- IVA: 17.00 %

## J Jardins

### JD Sistemas de drenagem, fixação e protecção

#### JDS Sistemas de ancoragen

**JDS010** Ud Sistema de ancoragem subterrânea de árvore.
Sistema subterrâneo de ancoragem de torrão que envolve o sistema radicular, para árvore com diâmetro de tronco entre 10 e 15 cm, formado por uma cinta elástica de 3 m de comprimento e 25 mm de largura, entrelaçada e cravada a três toros de 10 a 12 cm de diâmetro, encastrados no fundo da escavação formando em planta um triângulo equilátero, para o seu ajuste final através de um tensor.
Inclui: Ancinhagem da terra do fundo da cova. Humedecimento do torrão que envolve o sistema radicular. Colocação do sistema de ancoragem.
Critério de medição de projecto: Número de unidades previstas, segundo documentação gráfica de Projecto.
Critério de medição de obra: Medir-se-á o número de unidades realmente executadas segundo especificações de Projecto.

| Código | Un | Descrição | Rendimento | Preço | Importância |
|---|---|---|---|---|---|
| mt48adp010i | Ud | Kit de ancoragem para fixação do torrão que envolve o sistema radicular de uma árvore com diâmetro de tronco entre 10 e 15 cm, composto por cinta elástica de 3 m de comprimento e 25 mm de largura e um tensor. (material) | 1.000 | 5389.87 | 5389.87 |
| mt50spv030a | m | Toro de madeira, de 10 a 12 cm de diâmetro. (material) | 3.000 | 427.29 | 1281.87 |
| mo040 | h | Oficial de 1ª jardineiro. (mão de obra) | 0.306 | 132.85 | 40.65 |
| mo115 | h | Operário jardineiro. (mão de obra) | 1.839 | 95.68 | 175.96 |
| % | % | Custos directos complementares | 2 % | 6888.35 | 137.77 |
|  |  | Custos directos |  |  | 7026.12 |
