# Tutor de estaca de madeira para árvore

- Propriedade do ficheiro: CYPE INGENIEROS, S.A.
- Formato: FIEBDC-3/2002
- Âmbito geográfico: Moçambique
- Moeda: MZN
- Custos indirectos: 3.00 %
- IVA: 17.00 %

## J Jardins

### JD Sistemas de drenagem, fixação e protecção

#### JDT Tutores

**JDT010** Ud Tutor de estaca de madeira para árvore.
Tutoramento duplo de árvore, realizado através de duas estacas, cravadas verticalmente no fundo da cova de plantação, segurando o tronco da árvore cada uma delas através de dois cintos elásticos de borracha, reguláveis, de 4 cm de largura, exercendo a função de tutor para manter a árvore direita durante o seu crescimento.
Inclui: Implantação e cravação das estacas. Alinhamento e fixação da árvore a cada uma das estacas através de cinta elástica.
Critério de medição de projecto: Número de unidades previstas, segundo documentação gráfica de Projecto.
Critério de medição de obra: Medir-se-á o número de unidades realmente executadas segundo especificações de Projecto.

| Código | Un | Descrição | Rendimento | Preço | Importância |
|---|---|---|---|---|---|
| mt48tut010w | Ud | Estaca rústica de madeira de pinho tratada em autoclave com Tanalith E, de 12 cm de diâmetro e 250 cm de comprimento, com terminação em ponta. (material) | 2.000 | 376.43 | 752.86 |
| mt48tut015 | Ud | Cinta elástica de borracha, de 4 cm de largura, regulável, sem passador, de 25 cm de comprimento, para a fixação do tronco da árvore à estaca. (material) | 2.000 | 18.48 | 36.96 |
| mo040 | h | Oficial de 1ª jardineiro. (mão de obra) | 0.355 | 132.85 | 47.16 |
| mo086 | h | Ajudante de jardineiro. (mão de obra) | 0.355 | 99.31 | 35.26 |
| % | % | Custos directos complementares | 2 % | 872.24 | 17.44 |
|  |  | Custos directos |  |  | 889.68 |
