# Rock garden

- Propriedade do ficheiro: CYPE INGENIEROS, S.A.
- Formato: FIEBDC-3/2002
- Âmbito geográfico: Moçambique
- Moeda: MZN
- Custos indirectos: 3.00 %
- IVA: 17.00 %

## J Jardins

### JM Maciços de plantas e rock gardens

#### JMR Rock gardens

**JMR010** m² Rock garden.
Rock garden de pedras calcárias com partes ocas sem trabalhar (50 kg/m²), com arbustos de Abelia (Abelia x grandiflora) de 0,17-0,18 m de altura (1 ud/m²), conífera anã de 0,3-0,4 m de altura (0,5 ud/m²) e arbusto cobre-solos de 0,2-0,4 m de altura (1 ud/m²).
Inclui: Limpeza e preparação do terreno. Revolvimento, cavação e adubação do terreno. Colocação de pedras. Distribuição e plantação dos arbustos. Cobrir com húmus. Primeira rega.
Critério de medição de projecto: Superfície medida em projecção horizontal, segundo documentação gráfica de Projecto.
Critério de medição de obra: Medir-se-á, em projecção horizontal, a superfície realmente executada segundo especificações de Projecto.

| Código | Un | Descrição | Rendimento | Preço | Importância |
|---|---|---|---|---|---|
| mt48ebp010a | Ud | Abelia (Abelia x grandiflora) de 0,17-0,18 m de altura; fornecimento em contentor de 1,3 litros, D=14 cm. (material) | 1.000 | 219.01 | 219.01 |
| mt48adc060a | t | Pedras calcárias com partes ocas sem trabalhar, para utilização decorativa. (material) | 0.050 | 3668.87 | 183.44 |
| mt48ecr020a | Ud | Conífera anã de 0,3-0,4 m de altura, para rock garden. (material) | 0.500 | 163.75 | 81.88 |
| mt48ecr020b | Ud | Arbusto cobre-solos de 0,2-0,4 m de altura, para rock garden. (material) | 1.000 | 144.55 | 144.55 |
| mt48tie040 | kg | Húmus limpo crivado. (material) | 4.000 | 1.19 | 4.76 |
| mt48tie020 | kg | Adubo mineral complexo NPK 15-15-15. (material) | 4.000 | 28.23 | 112.92 |
| mt08aaa010a | m³ | Água. (material) | 0.050 | 67.95 | 3.40 |
| mo040 | h | Oficial de 1ª jardineiro. (mão de obra) | 0.306 | 132.85 | 40.65 |
| mo115 | h | Operário jardineiro. (mão de obra) | 0.490 | 95.68 | 46.88 |
| % | % | Custos directos complementares | 2 % | 837.49 | 16.75 |
|  |  | Custos directos |  |  | 854.24 |
