# Árvore de folha perene

- Propriedade do ficheiro: CYPE INGENIEROS, S.A.
- Formato: FIEBDC-3/2002
- Âmbito geográfico: Moçambique
- Moeda: MZN
- Custos indirectos: 3.00 %
- IVA: 17.00 %

## J Jardins

### JS Fornecimento e plantação de espécies

#### JSS Fornecimento de espécies

**JSS010** Ud Árvore de folha perene.
Ligustro japonês (Ligustrum japonicum) de 12 a 18 cm de diâmetro de tronco; fornecimento em contentor standard.
Inclui: Transporte e descarga junto da cova de plantação.
Critério de medição de projecto: Número de unidades previstas, segundo documentação gráfica de Projecto.
Critério de medição de obra: Será medido o número de unidades realmente fornecidas segundo especificações de Projecto.

| Código | Un | Descrição | Rendimento | Preço | Importância |
|---|---|---|---|---|---|
| mt48eap095ca | Ud | Ligustro japonês (Ligustrum japonicum) de 12 a 18 cm de diâmetro de tronco; fornecimento em contentor standard de 63 l. (material) | 1.000 | 2776.03 | 2776.03 |
| % | % | Custos directos complementares | 2 % | 2776.03 | 55.52 |
|  |  | Custos directos |  |  | 2831.55 |
