# Cobrimento decorativo com casca de pinho

- Propriedade do ficheiro: CYPE INGENIEROS, S.A.
- Formato: FIEBDC-3/2002
- Âmbito geográfico: Moçambique
- Moeda: MZN
- Custos indirectos: 3.00 %
- IVA: 17.00 %

## J Jardins

### JT Decoração e tratamento de superfícies

#### JTO Superfícies de materiais orgânicos

**JTO020** m² Cobrimento decorativo com casca de pinho.
Cobrimento decorativo, realizado através de: malha de polipropileno não tecido, de 150 mm/s de permeabilidade à água, expressa como índice de velocidade e 90 g/m² de massa superficial, com função anti-ervas, fixada no terreno com ancoragens de aço nervurado em forma de U, de 8 mm de diâmetro; e espalhamento de casca de pinho, qualidade extra, de 25/40 mm, com meios manuais, até formar uma camada uniforme de 15 cm de espessura mínima.
Inclui: Colocação da malha anti-ervas. Espalhamento da camada de protecção. Rega.
Critério de medição de projecto: Superfície medida em projecção horizontal, segundo documentação gráfica de Projecto.
Critério de medição de obra: Medir-se-á, em projecção horizontal, a superfície realmente executada segundo especificações de Projecto.

| Código | Un | Descrição | Rendimento | Preço | Importância |
|---|---|---|---|---|---|
| mt48mal010c | m² | Malha de polipropileno não tecido, de 150 mm/s de permeabilidade à água, expressa como índice de velocidade, segundo ISO 11058, e 90 g/m² de massa superficial, com função anti-ervas, permeável ao ar e aos nutrientes, quimicamente inerte e estável tanto a solos ácidos como alcalinos e com resistência aos raios UV. (material) | 1.100 | 21.08 | 23.19 |
| mt48mal025 | Ud | Ancoragem de aço nervurado em forma de U, de 8 mm de diâmetro, para fixação de redes e malhas ao terreno. (material) | 5.000 | 11.29 | 56.45 |
| mt48mod030c | m³ | Casca de pinho, qualidade extra, de 25/40 mm, para utilização decorativa. (material) | 0.150 | 2070.40 | 310.56 |
| mt08aaa010a | m³ | Água. (material) | 0.006 | 67.95 | 0.41 |
| mo040 | h | Oficial de 1ª jardineiro. (mão de obra) | 0.137 | 132.85 | 18.20 |
| mo086 | h | Ajudante de jardineiro. (mão de obra) | 0.448 | 99.31 | 44.49 |
| % | % | Custos directos complementares | 2 % | 453.30 | 9.07 |
|  |  | Custos directos |  |  | 462.37 |
