# Cobrimento decorativo com casca de pinho

- Propriedade do ficheiro: CYPE INGENIEROS, S.A.
- Formato: FIEBDC-3/2002
- Âmbito geográfico: Moçambique
- Moeda: MZN
- Custos indirectos: 3.00 %
- IVA: 17.00 %

## J Jardins

### JT Decoração e tratamento de superfícies

#### JTO Superfícies de materiais orgânicos

**JTO020** m² Cobrimento decorativo com casca de pinho.
Cobrimento decorativo, realizado através de: espalhamento de casca de pinho, qualidade extra, de 40/70 mm, com meios manuais, até formar uma camada uniforme de 10 cm de espessura mínima.
Inclui: Espalhamento da camada de protecção. Rega.
Critério de medição de projecto: Superfície medida em projecção horizontal, segundo documentação gráfica de Projecto.
Critério de medição de obra: Medir-se-á, em projecção horizontal, a superfície realmente executada segundo especificações de Projecto.

| Código | Un | Descrição | Rendimento | Preço | Importância |
|---|---|---|---|---|---|
| mt48mod030d | m³ | Casca de pinho, qualidade extra, de 40/70 mm, para utilização decorativa. (material) | 0.100 | 2159.37 | 215.94 |
| mt08aaa010a | m³ | Água. (material) | 0.006 | 67.95 | 0.41 |
| mo040 | h | Oficial de 1ª jardineiro. (mão de obra) | 0.098 | 132.85 | 13.02 |
| mo086 | h | Ajudante de jardineiro. (mão de obra) | 0.306 | 99.31 | 30.39 |
| % | % | Custos directos complementares | 2 % | 259.76 | 5.20 |
|  |  | Custos directos |  |  | 264.96 |
