# Sub-base granular

- Propriedade do ficheiro: CYPE INGENIEROS, S.A.
- Formato: FIEBDC-3/2002
- Âmbito geográfico: Moçambique
- Moeda: MZN
- Custos indirectos: 3.00 %
- IVA: 17.00 %

## M Pavimentos urbanos

### MB Bases e sub-bases

#### MBG Granulares

**MBG020** m³ Sub-base granular.
Sub-base granular com brita de pedreira de pedra granítica, Ø40/70 mm, e compactação a 97% do Proctor Modificado com meios mecânicos, em camadas de 30 cm de espessura, até alcançar uma densidade seca não inferior à 97% do Proctor Modificado da máxima obtida no ensaio Proctor Modificado, realizado segundo LNEC E 197, para melhoria das propriedades resistentes do terreno.
Critérios considerados na determinação do preço da unidade de obra: O preço não inclui a realização do ensaio Proctor Modificado.
Inclui: Transporte e descarga do material ao local de trabalho. Espalhamento do material em camadas de espessura uniforme. Humidificação ou secagem de cada camada. Compactação.
Critério de medição de projecto: Volume medido sobre os desenhos de perfis transversais do Projecto, que definem o movimento de terras a realizar em obra.
Critério de medição de obra: Medir-se-á, em perfil compactado, o volume realmente executado segundo especificações de Projecto, sem incluir os incrementos por excessos de escavação não autorizados.

| Código | Un | Descrição | Rendimento | Preço | Importância |
|---|---|---|---|---|---|
| mt01are010b | m³ | Brita de pedreira de pedra granítica, de 40 a 70 mm de diâmetro. (material) | 2.100 | 868.95 | 1824.80 |
| mq02rot030b | h | Compactador tandem auto-propulsado, de 63 kW, de 9,65 t, largura de trabalho 168 cm. (equipamento) | 0.110 | 1633.90 | 179.73 |
| mq04dua020b | h | Dumper de descarga frontal de 2 t de carga útil. (equipamento) | 0.110 | 369.43 | 40.64 |
| mq02cia020j | h | Camião cisterna, de 8 m³ de capacidade. (equipamento) | 0.011 | 4230.64 | 46.54 |
| mo113 | h | Operário não qualificado construção. (mão de obra) | 0.239 | 96.77 | 23.13 |
| % | % | Custos directos complementares | 2 % | 2114.84 | 42.30 |
|  |  | Custos directos |  |  | 2157.14 |
