# Estabilização de caminhos e sendeiros, através da aplicação de mistura de areia e cal hidráulica natural, fabricada em central

- Propriedade do ficheiro: CYPE INGENIEROS, S.A.
- Formato: FIEBDC-3/2002
- Âmbito geográfico: Moçambique
- Moeda: MZN
- Custos indirectos: 3.00 %
- IVA: 17.00 %

## M Pavimentos urbanos

### ME Leitos de pavimento, caminhos e sendeiros

#### MEA Estabilização com aglomerantes

**MEA040** m² Estabilização de caminhos e sendeiros, através da aplicação de mistura de areia e cal hidráulica natural, fabricada em central.
Estabilização de caminhos e sendeiros, através de fornecimento de uma camada superficial de 15 cm de espessura, acabamento compacto, de mistura de areia seleccionada, cal hidráulica natural e água, fabricada em central e fornecida à obra em camiões betoneira, espalhada e nivelada sobre a superfície suporte previamente preparada, e posterior compactação com meios mecânicos até alcançar uma densidade seca não inferior a 95% da máxima obtida no ensaio Proctor Modificado, realizado segundo LNEC E 197. Incluindo preparação da superfície através de decapagem da terra vegetal, e remoção e carga para camião dos restos e desperdícios.
Critérios considerados na determinação do preço da unidade de obra: O preço não inclui a realização do ensaio Proctor Modificado.
Inclui: Decapagem do terreno. Derramamento, espalhamento e nivelação do produto. Humedecimento e compactação do produto. Remoção e carga para camião de restos e desperdícios.
Critério de medição de projecto: Superfície medida em projecção horizontal, segundo documentação gráfica de Projecto.
Critério de medição de obra: Medir-se-á, em projecção horizontal, a superfície realmente executada segundo especificações de Projecto.

| Código | Un | Descrição | Rendimento | Preço | Importância |
|---|---|---|---|---|---|
| mt01arp005 | m³ | Mistura de areia seleccionada, cal hidráulica natural e água, fabricada em central e fornecida à obra em camiões betoneira, para estabilização de caminhos e sendeiros. (material) | 0.131 | 4339.35 | 568.45 |
| mq09tra010 | h | Tractor agrícola, de 37 kW, equipado com rotovator. (equipamento) | 0.011 | 1560.33 | 17.16 |
| mq04dua020b | h | Dumper de descarga frontal de 2 t de carga útil. (equipamento) | 0.002 | 366.18 | 0.73 |
| mq02rov010i | h | Compactador monocilíndrico vibrante auto-propulsado, de 129 kW, de 16,2 t, largura de trabalho 213,4 cm. (equipamento) | 0.033 | 2460.98 | 81.21 |
| mq02cia020j | h | Camião cisterna, de 8 m³ de capacidade. (equipamento) | 0.002 | 4193.56 | 8.39 |
| mo041 | h | Oficial de 1ª construção de obra civil. (mão de obra) | 0.196 | 132.85 | 26.04 |
| mo087 | h | Ajudante de construção de obra civil. (mão de obra) | 0.196 | 99.31 | 19.46 |
| % | % | Custos directos complementares | 2 % | 721.44 | 14.43 |
|  |  | Custos directos |  |  | 735.87 |
