# Lancil de madeira

- Propriedade do ficheiro: CYPE INGENIEROS, S.A.
- Formato: FIEBDC-3/2002
- Âmbito geográfico: Moçambique
- Moeda: MZN
- Custos indirectos: 3.00 %
- IVA: 17.00 %

## M Pavimentos urbanos

### ML Bordaduras e limites de pavimentos

#### MLB Lancis

**MLB030** m Lancil de madeira.
Lancil de madeira de pinheiro-bravo (Pinus pinaster), de 18x6 cm de secção, cor castanho, tratada em autoclave através do método Bethell, com classe de risco 4 segundo NP EN 335, com arestas arredondadas na face superior, fixado horizontalmente sobre base de betão simples C20/25 (X0(P); D25; S2; Cl 1,0) de 20 cm de espessura e 10 cm de largura de cada lado do lancil, betonagem desde camião, espalhamento e vibração, com acabamento com pré-execução de mestras e nivelado, segundo pendentes do projecto e colocado sobre solo de fundação com índice CBR > 5 (California Bearing Ratio), não incluído neste preço. Inclusive elementos de ancoragem e limpeza.
Inclui: Marcação de alinhamentos e níveis. Derramamento e espalhamento do betão em camada de apoio. Disposição, aprumo e nivelamento. Fixação do lancil de madeira à base.
Critério de medição de projecto: Comprimento medido segundo documentação gráfica de Projecto.
Critério de medição de obra: Medir-se-á o comprimento realmente executado segundo especificações de Projecto.

| Código | Un | Descrição | Rendimento | Preço | Importância |
|---|---|---|---|---|---|
| mt10hmf020Pa | m³ | Betão simples C20/25 (X0(P); D25; S2; Cl 1,0), fabricado em central, segundo NP EN 206. (material) | 0.062 | 4313.88 | 267.46 |
| mt18jbf010a | m | Lancil de madeira de pinheiro-bravo (Pinus pinaster), acabamento escovado, de 18x6 cm de secção e 122 cm de comprimento, cor castanho, com arestas arredondadas na face superior, tratada em autoclave através do método Bethell, com classe de risco 4 segundo NP EN 335. (material) | 1.200 | 915.72 | 1098.86 |
| mt18mva085a | Ud | Bucha expansiva metálica e tira-fundo, para fixação de elementos de madeira sobre suporte base de betão. (material) | 1.000 | 113.40 | 113.40 |
| op00sie010 |  | Serra tico-tico. | 1.000 | 0.00 | 0.00 |
| op00tal010 |  | Berbequim. | 1.000 | 0.00 | 0.00 |
| op00ato010 |  | Aparafusadora. | 1.000 | 0.00 | 0.00 |
| mo041 | h | Oficial de 1ª construção de obra civil. (mão de obra) | 0.292 | 132.85 | 38.79 |
| mo087 | h | Ajudante de construção de obra civil. (mão de obra) | 0.333 | 99.31 | 33.07 |
| % | % | Custos directos complementares | 2 % | 1551.58 | 31.03 |
|  |  | Custos directos |  |  | 1582.61 |
