# Borda de travessas de madeira

- Propriedade do ficheiro: CYPE INGENIEROS, S.A.
- Formato: FIEBDC-3/2002
- Âmbito geográfico: Moçambique
- Moeda: MZN
- Custos indirectos: 3.00 %
- IVA: 17.00 %

## M Pavimentos urbanos

### ML Bordaduras e limites de pavimentos

#### MLD Bordaduras

**MLD010** m Borda de travessas de madeira.
Formação de borda e limite de pavimento através de uma travessa de madeira de carvalho envelhecida, de 18x12 cm, colocada horizontalmente sobre o terreno. Inclusive marcação, escavação manual do terreno, selecção e corte de travessas limpeza do material sobrante., enchimento e compactação do terreno contíguo à borda já colocada e eliminação e limpeza do material sobrante.
Inclui: Marcação. Escavação e preparação do terreno. Disposição, aprumo e nivelamento. Enchimento da vala e compactação do terreno. Eliminação e limpeza do material sobrante.
Critério de medição de projecto: Comprimento medido segundo documentação gráfica de Projecto.
Critério de medição de obra: Medir-se-á o comprimento realmente executado segundo especificações de Projecto.

| Código | Un | Descrição | Rendimento | Preço | Importância |
|---|---|---|---|---|---|
| mt18bma010e | m | Travessa de madeira de carvalho envelhecida, de 18x12 cm. (material) | 1.200 | 973.34 | 1168.01 |
| op00cla010 |  | Pregadora pneumática. | 1.000 | 0.00 | 0.00 |
| op00sie010 |  | Serra tico-tico. | 1.000 | 0.00 | 0.00 |
| op00tal010 |  | Berbequim. | 1.000 | 0.00 | 0.00 |
| op00ato010 |  | Aparafusadora. | 1.000 | 0.00 | 0.00 |
| mo087 | h | Ajudante de construção de obra civil. (mão de obra) | 0.368 | 99.31 | 36.55 |
| % | % | Custos directos complementares | 2 % | 1204.56 | 24.09 |
|  |  | Custos directos |  |  | 1228.65 |
