# Borda de toros de madeira

- Propriedade do ficheiro: CYPE INGENIEROS, S.A.
- Formato: FIEBDC-3/2002
- Âmbito geográfico: Moçambique
- Moeda: MZN
- Custos indirectos: 3.00 %
- IVA: 17.00 %

## M Pavimentos urbanos

### ML Bordaduras e limites de pavimentos

#### MLD Bordaduras

**MLD040** m Borda de toros de madeira.
Formação de borda e limite de pavimento através de toros torneados, de madeira de pinho, de 8 cm de diâmetro, colocados horizontalmente sobre o terreno. Inclusive marcação, escavação manual do terreno, selecção e corte de toros, enchimento e compactação do terreno contíguo à borda já colocada e eliminação e limpeza do material sobrante.
Inclui: Marcação. Escavação e preparação do terreno. Disposição, aprumo e nivelamento. Enchimento da vala e compactação do terreno. Eliminação e limpeza do material sobrante.
Critério de medição de projecto: Comprimento medido segundo documentação gráfica de Projecto.
Critério de medição de obra: Medir-se-á o comprimento realmente executado segundo especificações de Projecto.

| Código | Un | Descrição | Rendimento | Preço | Importância |
|---|---|---|---|---|---|
| mt18bma030a | Ud | Toro torneado de madeira de pinho tratada em autoclave com sais hidrossolúveis, com classe de risco 4 segundo NP EN 335, de 8 cm de diâmetro e 2 m de comprimento. (material) | 0.600 | 505.57 | 303.34 |
| mo087 | h | Ajudante de construção de obra civil. (mão de obra) | 0.368 | 99.31 | 36.55 |
| % | % | Custos directos complementares | 2 % | 339.89 | 6.80 |
|  |  | Custos directos |  |  | 346.69 |
