# Geocomposto para sistema de drenagem

- Propriedade do ficheiro: CYPE INGENIEROS, S.A.
- Formato: FIEBDC-3/2002
- Âmbito geográfico: Moçambique
- Moeda: MZN
- Custos indirectos: 3.00 %
- IVA: 17.00 %

## N Isolamentos e impermeabilizações

### NG Geosintéticos

#### NGC Geocompostos

**NGC010** m² Geocomposto para sistema de drenagem.
Geocomposto drenante, constituído por um corpo alveolar duplo bicúspide de polietileno de alta densidade que leva termofixado a cada uma das suas faces um geotêxtil à base de filamentos de polipropileno unidos mecanicamente por um processo de agulhetas com posterior tratamento térmico, com uma capacidade drenante de 0,85 l/m·s (pressão 20kPa, gradiente i=1), com uma resistência à tracção longitudinal de 16,1 kN/m, uma resistência à tracção transversal de 18,4 kN/m e 8 mm de espessura, para drenagem vertical (muros e túneis). Colocação em obra: com sobreposições e com rosetas (2 ud/m²).
Inclui: Colocação do geocomposto. Resolução de sobreposições e uniões. Resolução de pontos singulares. Fixação do geocomposto.
Critério de medição de projecto: Superfície medida segundo documentação gráfica de Projecto.
Critério de medição de obra: Medir-se-á a superfície realmente executada segundo especificações de Projecto, incluindo as entregas e as sobreposições.

| Código | Un | Descrição | Rendimento | Preço | Importância |
|---|---|---|---|---|---|
| mt14geo010d | m² | Geocomposto drenante, constituído por um corpo alveolar duplo bicúspide de polietileno de alta densidade que leva termofixado a cada uma das suas faces um geotêxtil à base de filamentos de polipropileno unidos mecanicamente por um processo de agulhetas com posterior tratamento térmico, com uma capacidade drenante de 0,85 l/m·s (pressão 20kPa, gradiente i=1), com uma resistência à tracção longitudinal de 16,1 kN/m, uma resistência à tracção transversal de 18,4 kN/m e 8 mm de espessura. (material) | 1.100 | 680.31 | 748.34 |
| mt15pao010a | Ud | Roseta, para fixação de lâmina drenante. (material) | 2.000 | 1.92 | 3.84 |
| mo041 | h | Oficial de 1ª construção de obra civil. (mão de obra) | 0.031 | 132.85 | 4.12 |
| mo087 | h | Ajudante de construção de obra civil. (mão de obra) | 0.031 | 99.31 | 3.08 |
| % | % | Custos directos complementares | 2 % | 759.38 | 15.19 |
|  |  | Custos directos |  |  | 774.57 |
