# Impermeabilização de balsa ou pequeno embalse, com geotêxtil e geomembrana

- Propriedade do ficheiro: CYPE INGENIEROS, S.A.
- Formato: FIEBDC-3/2002
- Âmbito geográfico: Moçambique
- Moeda: MZN
- Custos indirectos: 3.00 %
- IVA: 17.00 %

## N Isolamentos e impermeabilizações

### NI Impermeabilizações

#### NIB Obras hidráulicas

**NIB010** m² Impermeabilização de balsa ou pequeno embalse, com geotêxtil e geomembrana.
Impermeabilização de balsa ou pequeno embalse de água potável, com geomembrana homogénea de policloreto de vinilo plastificado (PVC-P), de 1,2 mm de espessura, cor cinzento, com uma densidade de 1240 kg/m³ segundo NP EN ISO 1183 e resistência CBR ao punçoamento de 1,8 kN segundo NP EN ISO 12236, colocada com sobreposições, sem aderir ao suporte, sobre geotêxtil não tecido sintético, termosoldado, de polipropileno, com uma resistência à tracção longitudinal de 22,0 kN/m, uma resistência à tracção transversal de 25,0 kN/m, uma abertura de cone ao ensaio de perfuração dinâmica segundo NP EN ISO 13433 inferior a 8 mm, resistência CBR ao punçoamento 1,1 kN e uma massa superficial de 300 g/m².
Inclui: Limpeza prévia da superfície suporte. Implantação e corte. Colocação do geotêxtil. Colocação da impermeabilização. Resolução das uniões.
Critério de medição de projecto: Superfície medida segundo documentação gráfica de Projecto.
Critério de medição de obra: Medir-se-á a superfície realmente executada segundo especificações de Projecto.

| Código | Un | Descrição | Rendimento | Preço | Importância |
|---|---|---|---|---|---|
| mt14gso030dgvc | m² | Geotêxtil não tecido sintético, termosoldado, de polipropileno, com uma resistência à tracção longitudinal de 22 kN/m, uma resistência à tracção transversal de 25 kN/m, uma abertura de cone ao ensaio de perfuração dinâmica segundo NP EN ISO 13433 inferior a 8 mm, resistência CBR ao punçoamento 1,1 kN e uma massa superficial de 300 g/m², segundo EN 13252. (material) | 1.100 | 255.74 | 281.31 |
| mt15dag010a | m² | Geomembrana homogénea de policloreto de vinilo plastificado (PVC-P), de 1,2 mm de espessura, cor cinzento, com uma densidade de 1240 kg/m³ segundo NP EN ISO 1183 e resistência CBR ao punçoamento de 1,8 kN segundo NP EN ISO 12236, fornecida em rolos de 2,05 m de largura e 150 m de comprimento. (material) | 1.100 | 849.55 | 934.51 |
| op00pis010 |  | Pistola de ar quente para soldadura de materiais termoplásticos. | 1.000 | 0.00 | 0.00 |
| mo029 | h | Oficial de 1ª aplicador de lâminas impermeabilizantes. (mão de obra) | 0.196 | 132.85 | 26.04 |
| mo067 | h | Ajudante de aplicador de lâminas impermeabilizantes. (mão de obra) | 0.196 | 99.31 | 19.46 |
| % | % | Custos directos complementares | 2 % | 1261.32 | 25.23 |
|  |  | Custos directos |  |  | 1286.55 |
