# Rampa de saltos

- Propriedade do ficheiro: CYPE INGENIEROS, S.A.
- Formato: FIEBDC-3/2002
- Âmbito geográfico: Moçambique
- Moeda: MZN
- Custos indirectos: 3.00 %
- IVA: 17.00 %

## T Equipamento urbano

### TD Equipamentos desportivos

#### TDB Circuito de bicicletas

**TDB020** Ud Rampa de saltos.
Rampa de saltos para bicicletas, de madeira de pinho silvestre, tratada em autoclave, com classe de risco 4 segundo NP EN 335, acabamento com verniz protector, de 1,50x1,50x0,50 m, com parafusos de aço galvanizado, embutidos e protegidos com tampas de segurança, com zona de segurança de 20,25 m², fixada a uma base de betão C20/25 (X0(P); D25; S2; Cl 1,0). Inclusive marcação, escavação manual do terreno e fixação do equipamento para bicicletas. Totalmente montada e testada pela empresa instaladora.
Inclui: Marcação. Escavação com meios manuais. Betonagem da base de apoio. Fixação do equipamento para bicicletas.
Critério de medição de projecto: Número de unidades previstas, segundo documentação gráfica de Projecto.
Critério de medição de obra: Medir-se-á o número de unidades realmente executadas segundo especificações de Projecto.

| Código | Un | Descrição | Rendimento | Preço | Importância |
|---|---|---|---|---|---|
| mt10hmf020Pa | m³ | Betão simples C20/25 (X0(P); D25; S2; Cl 1,0), fabricado em central, segundo NP EN 206. (material) | 0.600 | 4329.46 | 2597.68 |
| mt52bic020a | Ud | Rampa de saltos para bicicletas, de madeira de pinho silvestre, tratada em autoclave, com classe de risco 4 segundo NP EN 335, acabamento com verniz protector, de 1,50x1,50x0,50 m, com parafusos de aço galvanizado, embutidos e protegidos com tampas de segurança, com zona de segurança de 20,25 m², inclusive elementos de fixação. (material) | 1.000 | 124227.05 | 124227.05 |
| op00tal010 |  | Berbequim. | 1.000 | 0.00 | 0.00 |
| op00ato010 |  | Aparafusadora. | 1.000 | 0.00 | 0.00 |
| mo041 | h | Oficial de 1ª construção de obra civil. (mão de obra) | 4.903 | 134.36 | 658.77 |
| mo087 | h | Ajudante de construção de obra civil. (mão de obra) | 7.355 | 100.44 | 738.74 |
| % | % | Custos directos complementares | 2 % | 128222.24 | 2564.44 |
|  |  | Custos directos |  |  | 130786.68 |
