# Carrossel

- Propriedade do ficheiro: CYPE INGENIEROS, S.A.
- Formato: FIEBDC-3/2002
- Âmbito geográfico: Moçambique
- Moeda: MZN
- Custos indirectos: 3.00 %
- IVA: 17.00 %

## T Equipamento urbano

### TJ Parques infantis

#### TJJ Jogos infantis

**TJJ070** Ud Carrossel.
Carrossel de aço galvanizado a quente formado por mastro e plataforma giratória de 2,50 m de diâmetro, para crianças de 5 a 12 anos, com zona de segurança de 36,00 m² e 0,60 m de altura livre de queda. Colocação em obra: com buchas químicas, sobre uma base de betão.
Inclui: Marcação. Escavação. Betonagem da base de apoio. Fixação do equipamento infantil.
Critério de medição de projecto: Número de unidades previstas, segundo documentação gráfica de Projecto.
Critério de medição de obra: Medir-se-á o número de unidades realmente executadas segundo especificações de Projecto.

| Código | Un | Descrição | Rendimento | Preço | Importância |
|---|---|---|---|---|---|
| mt10hmf020Pa | m³ | Betão simples C20/25 (X0(P); D25; S2; Cl 1,0), fabricado em central, segundo NP EN 206. (material) | 1.250 | 4313.88 | 5392.35 |
| mt50spl105b | Ud | Fixação composta por bucha química, anilha e parafuso de aço. (material) | 6.000 | 538.87 | 3233.22 |
| mt52jig070p | Ud | Carrossel de aço galvanizado a quente formado por mastro e plataforma giratória, de 2,50 m de diâmetro, com caixa de rolamentos integrada no interior da estrutura e assentos de polietileno, para crianças de 5 a 12 anos, com zona de segurança de 36,00 m² e 0,60 m de altura livre de queda, com elementos de fixação. Segundo NP EN 1176-1 e NP EN 1176-5. (material) | 1.000 | 170665.34 | 170665.34 |
| op00tal010 |  | Berbequim. | 1.000 | 0.00 | 0.00 |
| op00ato010 |  | Aparafusadora. | 1.000 | 0.00 | 0.00 |
| mo041 | h | Oficial de 1ª construção de obra civil. (mão de obra) | 4.903 | 132.85 | 651.36 |
| mo087 | h | Ajudante de construção de obra civil. (mão de obra) | 4.903 | 99.31 | 486.92 |
| % | % | Custos directos complementares | 2 % | 180429.19 | 3608.58 |
|  |  | Custos directos |  |  | 184037.77 |
