# Perímetro para pavimento amortecedor de impactos, de placas de borracha

- Propriedade do ficheiro: CYPE INGENIEROS, S.A.
- Formato: FIEBDC-3/2002
- Âmbito geográfico: Moçambique
- Moeda: MZN
- Custos indirectos: 3.00 %
- IVA: 17.00 %

## T Equipamento urbano

### TJ Parques infantis

#### TJR Pavimentos amortecedores de impactos

**TJR031** m Perímetro para pavimento amortecedor de impactos, de placas de borracha.
Perímetro para pavimento amortecedor de impactos para uma altura máxima de queda de 1,1 m, em parques infantis, formado por placas de borracha reciclada SBR, com o bordo biselado, cor verde, de 1000x250x20 mm, assentes com cola especial de poliuretano bicomponente.
Critérios considerados na determinação do preço da unidade de obra: O preço não inclui a superfície base.
Inclui: Marcação. Corte das peças. Aplicação da cola. Colocação das placas de borracha. Limpeza final.
Critério de medição de projecto: Comprimento medido segundo documentação gráfica de Projecto.
Critério de medição de obra: Medir-se-á o comprimento realmente executado segundo especificações de Projecto.

| Código | Un | Descrição | Rendimento | Preço | Importância |
|---|---|---|---|---|---|
| mt47adc110a | kg | Cola especial de poliuretano bicomponente. (material) | 0.200 | 440.91 | 88.18 |
| mt47adc412ac | m | Placa de borracha reciclada SBR, com o bordo biselado, cor verde, de 1000x250x20 mm, com aglomerantes de poliuretano, segundo NP EN 1177. (material) | 1.050 | 960.56 | 1008.59 |
| mo041 | h | Oficial de 1ª construção de obra civil. (mão de obra) | 0.098 | 132.85 | 13.02 |
| mo087 | h | Ajudante de construção de obra civil. (mão de obra) | 0.098 | 99.31 | 9.73 |
| % | % | Custos directos complementares | 2 % | 1119.52 | 22.39 |
|  |  | Custos directos |  |  | 1141.91 |
