# Papeleira de madeira

- Propriedade do ficheiro: CYPE INGENIEROS, S.A.
- Formato: FIEBDC-3/2002
- Âmbito geográfico: Moçambique
- Moeda: MZN
- Custos indirectos: 3.00 %
- IVA: 17.00 %

## T Equipamento urbano

### TM Mobiliário urbano

#### TME Papeleiras

**TME050** Ud Papeleira de madeira.
Papeleira, de 48x48x83 cm e 95 litros de capacidade, com corpo de madeira, fixada a uma base de betão C20/25 (X0(P); D25; S2; Cl 1,0) com elementos de ancoragem.
Critérios considerados na determinação do preço da unidade de obra: O preço inclui a escavação.
Inclui: Marcação. Escavação com meios manuais. Betonagem da base de apoio. Montagem. Eliminação e limpeza do material sobrante.
Critério de medição de projecto: Número de unidades previstas, segundo documentação gráfica de Projecto.
Critério de medição de obra: Medir-se-á o número de unidades realmente executadas segundo especificações de Projecto.

| Código | Un | Descrição | Rendimento | Preço | Importância |
|---|---|---|---|---|---|
| mt52pap050c | Ud | Papeleira, de 48x48x83 cm e 95 litros de capacidade, com corpo de madeira, inclusive pernos de ancoragem. (material) | 1.000 | 83763.95 | 83763.95 |
| mt10hmf020Pa | m³ | Betão simples C20/25 (X0(P); D25; S2; Cl 1,0), fabricado em central, segundo NP EN 206. (material) | 0.250 | 4329.46 | 1082.37 |
| mt09reh330 | kg | Argamassa de resina epóxi com areia de sílica, de endurecimento rápido, para enchimento de ancoragens. (material) | 0.200 | 227.44 | 45.49 |
| mo041 | h | Oficial de 1ª construção de obra civil. (mão de obra) | 0.588 | 134.36 | 79.00 |
| mo087 | h | Ajudante de construção de obra civil. (mão de obra) | 0.588 | 100.44 | 59.06 |
| % | % | Custos directos complementares | 2 % | 85029.87 | 1700.60 |
|  |  | Custos directos |  |  | 86730.47 |
