# Pino fixo, de ferro fundido

- Propriedade do ficheiro: CYPE INGENIEROS, S.A.
- Formato: FIEBDC-3/2002
- Âmbito geográfico: Moçambique
- Moeda: MZN
- Custos indirectos: 3.00 %
- IVA: 17.00 %

## T Equipamento urbano

### TP Protecções pedonais

#### TPH Pinos

**TPH020** Ud Pino fixo, de ferro fundido.
Pino fixo modelo clássico, de 70 cm de altura, de ferro fundido com protecção antioxidante e tinta de cor preto, fixado a uma superfície suporte com aglomerante hidráulico, composto por cimentos de alta resistência e aditivos específicos, de presa rápida, e elementos de ancoragem.
Critérios considerados na determinação do preço da unidade de obra: O preço não inclui a superfície suporte.
Inclui: Marcação. Montagem. Eliminação e limpeza do material sobrante.
Critério de medição de projecto: Número de unidades previstas, segundo documentação gráfica de Projecto.
Critério de medição de obra: Medir-se-á o número de unidades realmente executadas segundo especificações de Projecto.

| Código | Un | Descrição | Rendimento | Preço | Importância |
|---|---|---|---|---|---|
| mt52mug280c | Ud | Pino fixo modelo clássico, de 70 cm de altura, de ferro fundido com protecção antioxidante e tinta de cor preto, inclusive pernos de ancoragem. (material) | 1.000 | 7520.77 | 7520.77 |
| mt09amp010a | kg | Aglomerante hidráulico, composto por cimentos de alta resistência e aditivos específicos, de presa rápida. (material) | 0.200 | 29.12 | 5.82 |
| mo041 | h | Oficial de 1ª construção de obra civil. (mão de obra) | 0.490 | 134.36 | 65.84 |
| mo087 | h | Ajudante de construção de obra civil. (mão de obra) | 0.490 | 100.44 | 49.22 |
| % | % | Custos directos complementares | 2 % | 7641.65 | 152.83 |
|  |  | Custos directos |  |  | 7794.48 |
