# Sinal vertical de trânsito

- Propriedade do ficheiro: CYPE INGENIEROS, S.A.
- Formato: FIEBDC-3/2002
- Âmbito geográfico: Moçambique
- Moeda: MZN
- Custos indirectos: 3.00 %
- IVA: 17.00 %

## T Equipamento urbano

### TS Sinalização e suportes publicitários

#### TSV Sinalização vertical

**TSV050** Ud Sinal vertical de trânsito.
Fornecimento e colocação sobre o suporte de sinal vertical de trânsito de aço galvanizado, quadrada, de 90 cm de lado, com retro-reflexão nível 2 (H.I.). Inclusive acessórios, parafusos e elementos de ancoragem.
Inclui: Montagem.
Critério de medição de projecto: Número de unidades previstas, segundo documentação gráfica de Projecto.
Critério de medição de obra: Será medido o número de unidades realmente fornecidas segundo especificações de Projecto.

| Código | Un | Descrição | Rendimento | Preço | Importância |
|---|---|---|---|---|---|
| mt53spc030e | Ud | Sinal vertical de trânsito de aço galvanizado, quadrada, de 90 cm de lado, com retro-reflexão nível 2 (H.I.), segundo EN 12899-1, inclusive acessórios, parafusos e elementos de ancoragem. (material) | 1.000 | 6453.80 | 6453.80 |
| mq07cce010a | h | Camião com cesta elevatória de braço articulado de 16 m de altura máxima de trabalho e 260 kg de carga máxima. (equipamento) | 0.187 | 749.75 | 140.20 |
| mo041 | h | Oficial de 1ª construção de obra civil. (mão de obra) | 0.215 | 132.85 | 28.56 |
| mo087 | h | Ajudante de construção de obra civil. (mão de obra) | 0.215 | 99.31 | 21.35 |
| % | % | Custos directos complementares | 2 % | 6643.91 | 132.88 |
|  |  | Custos directos |  |  | 6776.79 |
