# Painel complementar de trânsito

- Propriedade do ficheiro: CYPE INGENIEROS, S.A.
- Formato: FIEBDC-3/2002
- Âmbito geográfico: Moçambique
- Moeda: MZN
- Custos indirectos: 3.00 %
- IVA: 17.00 %

## T Equipamento urbano

### TS Sinalização e suportes publicitários

#### TSV Sinalização vertical

**TSV060** Ud Painel complementar de trânsito.
Fornecimento e colocação sobre o suporte de painel complementar de trânsito de aço galvanizado, de 60x40 cm, com retro-reflexão nível 1 (E.G.). Inclusive acessórios, parafusos e elementos de ancoragem.
Inclui: Montagem.
Critério de medição de projecto: Número de unidades previstas, segundo documentação gráfica de Projecto.
Critério de medição de obra: Será medido o número de unidades realmente fornecidas segundo especificações de Projecto.

| Código | Un | Descrição | Rendimento | Preço | Importância |
|---|---|---|---|---|---|
| mt53spc100H | Ud | Painel complementar de trânsito de aço galvanizado, de 60x40 cm, com retro-reflexão nível 1 (E.G.), inclusive acessórios, parafusos e elementos de ancoragem. (material) | 1.000 | 2296.88 | 2296.88 |
| mq07cce010a | h | Camião com cesta elevatória de braço articulado de 16 m de altura máxima de trabalho e 260 kg de carga máxima. (equipamento) | 0.187 | 749.75 | 140.20 |
| mo041 | h | Oficial de 1ª construção de obra civil. (mão de obra) | 0.123 | 132.85 | 16.34 |
| mo087 | h | Ajudante de construção de obra civil. (mão de obra) | 0.123 | 99.31 | 12.22 |
| % | % | Custos directos complementares | 2 % | 2465.64 | 49.31 |
|  |  | Custos directos |  |  | 2514.95 |
