# Papeleira para praia, de polietileno

- Propriedade do ficheiro: CYPE INGENIEROS, S.A.
- Formato: FIEBDC-3/2002
- Âmbito geográfico: Moçambique
- Moeda: MZN
- Custos indirectos: 3.00 %
- IVA: 17.00 %

## T Equipamento urbano

### TY Equipamento para praias

#### TYP Papeleiras

**TYP010** Ud Papeleira para praia, de polietileno.
Papeleira para praia, de 122 cm de altura, com corpo troncocónico e tampa redonda com buraco central, de polietileno de cor verde, encastrada. Inclusive marcação, e eliminação e limpeza do material sobrante Inclui: Marcação. Colocação da papeleira. Eliminação e limpeza do material sobrante.
Critério de medição de projecto: Número de unidades previstas, segundo documentação gráfica de Projecto.
Critério de medição de obra: Medir-se-á o número de unidades realmente executadas segundo especificações de Projecto.

| Código | Un | Descrição | Rendimento | Preço | Importância |
|---|---|---|---|---|---|
| mt52psc060w | Ud | Papeleira para praia, para encastrar, de 122 cm de altura e 165 litros de capacidade, com corpo troncocónico e tampa redonda com buraco central, de polietileno de cor verde. (material) | 1.000 | 23099.36 | 23099.36 |
| mo041 | h | Oficial de 1ª construção de obra civil. (mão de obra) | 0.196 | 132.85 | 26.04 |
| mo087 | h | Ajudante de construção de obra civil. (mão de obra) | 0.196 | 99.31 | 19.46 |
| % | % | Custos directos complementares | 2 % | 23144.86 | 462.90 |
|  |  | Custos directos |  |  | 23607.76 |
