# Guarda-corpos de segurança para protecção de câmara de inspecção aberta, durante os trabalhos de inspecção

- Propriedade do ficheiro: CYPE INGENIEROS, S.A.
- Formato: FIEBDC-3/2002
- Âmbito geográfico: Moçambique
- Moeda: MZN
- Custos indirectos: 3.00 %
- IVA: 17.00 %

## Y Segurança e saúde

### YC Sistemas de protecção colectiva

#### YCA Delimitação e protecção de caixas e câmaras de inspecção abertas

**YCA026** Ud Guarda-corpos de segurança para protecção de câmara de inspecção aberta, durante os trabalhos de inspecção.
Protecção de abertura de câmara de inspecção durante os trabalhos de inspecção, através de guarda-corpos metálico de segurança, de 1 m de altura, encaixado na boca da câmara de inspecção de 60 a 80 cm de diâmetro, com um degrau de acesso e corda de fecho. Amortizável em 150 utilizações.
Critério de medição de projecto: Número de unidades previstas, segundo Plano de Segurança e Saúde.
Critério de medição de obra: Medir-se-á o número de unidades realmente colocadas segundo especificações do Plano de Segurança e Saúde.

| Código | Un | Descrição | Rendimento | Preço | Importância |
|---|---|---|---|---|---|
| mt50spb050c | Ud | Travessa para encaixar na boca de câmara de inspecção de 60 a 80 cm de diâmetro, de tubo de aço pintado em forno em epóxi-poliéster, de 1 m de altura, com um degrau de acesso e corda de fecho. (material) | 0.007 | 3910.90 | 27.38 |
| mo120 | h | Operário Segurança e Saúde. (mão de obra) | 0.061 | 95.68 | 5.84 |
| % | % | Custos directos complementares | 2 % | 33.22 | 0.66 |
|  |  | Custos directos |  |  | 33.88 |
