# Sistema provisório de protecção de abertura de escada em construção, com guarda-corpos

- Propriedade do ficheiro: CYPE INGENIEROS, S.A.
- Formato: FIEBDC-3/2002
- Âmbito geográfico: Moçambique
- Moeda: MZN
- Custos indirectos: 3.00 %
- IVA: 17.00 %

## Y Segurança e saúde

### YC Sistemas de protecção colectiva

#### YCE Protecção de escadas

**YCE030** m Sistema provisório de protecção de abertura de escada em construção, com guarda-corpos.
Sistema provisório de protecção de abertura de escada em construção de 1 m de altura, formado por: travessa principal de tubo de aço de 25 mm de diâmetro e 2500 mm de comprimento, amortizável em 150 utilizações, travessa intermédia de tubo de aço de 25 mm de diâmetro e 2500 mm de comprimento, amortizável em 150 utilizações; rodapé de prancha de madeira de pinho de 15x5,2 cm, amortizável em 4 utilizações e prumos telescópicos de segurança fabricados em aço de primeira qualidade pintado em forno em epóxi-poliéster, de 35x35 mm e 1500 mm de comprimento, separados entre si uma distância máxima de 2 m e fixados à laje por aperto.
Critério de medição de projecto: Comprimento medido segundo Plano de Segurança e Saúde.
Critério de medição de obra: Será medido o comprimento realmente montado segundo especificações do Plano de Segurança e Saúde.

| Código | Un | Descrição | Rendimento | Preço | Importância |
|---|---|---|---|---|---|
| mt50spb030g | Ud | Prumo telescópico de segurança fabricado em aço de primeira qualidade pintado em forno em epóxi-poliéster, de 35x35 mm e 1500 mm de comprimento, com aperto em cima. (material) | 0.035 | 2276.93 | 79.69 |
| mt50spb050a | Ud | Travessa para prumo fabricada com molde, de tubo de aço pintado em forno em epóxi-poliéster, de 25 mm de diâmetro e 2500 mm de comprimento. (material) | 0.005 | 651.82 | 3.26 |
| mt50spa050g | m³ | Prancha de madeira de pinho, dimensões 15x5,2 cm. (material) | 0.002 | 40143.21 | 80.29 |
| mo119 | h | Oficial de 1ª Segurança e Saúde. (mão de obra) | 0.184 | 132.85 | 24.44 |
| mo120 | h | Operário Segurança e Saúde. (mão de obra) | 0.184 | 95.68 | 17.61 |
| % | % | Custos directos complementares | 2 % | 205.29 | 4.11 |
|  |  | Custos directos |  |  | 209.40 |
