# Sistema provisório de protecção de bordo de laje, classe A, de polipropileno reforçado com fibra de vidro

- Propriedade do ficheiro: CYPE INGENIEROS, S.A.
- Formato: FIEBDC-3/2002
- Âmbito geográfico: Moçambique
- Moeda: MZN
- Custos indirectos: 3.00 %
- IVA: 17.00 %

## Y Segurança e saúde

### YC Sistemas de protecção colectiva

#### YCF Protecção perimetral de bordos de laje

**YCF012** m Sistema provisório de protecção de bordo de laje, classe A, de polipropileno reforçado com fibra de vidro.
Sistema provisório de protecção de bordo de laje, classe A, que proporciona resistência só para cargas estáticas e para superfícies de trabalho com um ângulo de inclinação máximo de 10°, formado por: guarda, de polipropileno reforçado com fibra de vidro, de 1015 mm de altura e 1520 mm de comprimento, amortizável em 350 utilizações e prumos fixos de segurança fabricados em aço de primeira qualidade com tinta anticorrosiva, de 37x37 mm e 1100 mm de comprimento, separados entre si uma distância máxima de 1,52 m e fixados à laje com suporte tipo alicate, amortizáveis em 20 utilizações.
Critério de medição de projecto: Comprimento medido segundo Plano de Segurança e Saúde.
Critério de medição de obra: Será medido o comprimento realmente montado segundo especificações do Plano de Segurança e Saúde.

| Código | Un | Descrição | Rendimento | Preço | Importância |
|---|---|---|---|---|---|
| mt50spb031a | Ud | Prumo fixo de segurança fabricado em aço de primeira qualidade com tinta anticorrosiva, de 37x37 mm e 1100 mm de comprimento. (material) | 0.045 | 3640.10 | 163.80 |
| mt50spb080b | Ud | Guarda para prumo, de polipropileno reforçado com fibra de vidro, com resistência aos raios UV, de 1015 mm de altura e 1520 mm de comprimento. (material) | 0.002 | 7442.14 | 14.88 |
| mo119 | h | Oficial de 1ª Segurança e Saúde. (mão de obra) | 0.123 | 132.85 | 16.34 |
| mo120 | h | Operário Segurança e Saúde. (mão de obra) | 0.123 | 95.68 | 11.77 |
| % | % | Custos directos complementares | 2 % | 206.79 | 4.14 |
|  |  | Custos directos |  |  | 210.93 |
