# Sistema S de rede de segurança colocada horizontalmente

- Propriedade do ficheiro: CYPE INGENIEROS, S.A.
- Formato: FIEBDC-3/2002
- Âmbito geográfico: Moçambique
- Moeda: MZN
- Custos indirectos: 3.00 %
- IVA: 17.00 %

## Y Segurança e saúde

### YC Sistemas de protecção colectiva

#### YCG Protecção de grandes aberturas horizontais em estruturas metálicas

**YCG010** m² Sistema S de rede de segurança colocada horizontalmente.
Sistema S de rede de segurança fixa, colocada horizontalmente, formado por: rede de segurança EN 1263-1 S A2 M100 Q M, de poliamida de alta tenacidade, sem nós, de cor branca, para cobrir aberturas horizontais de superfície compreendida entre 35 e 250 m². Inclusive corda de união de polipropileno, para unir as redes e chapas e ganchos de aço galvanizado, para atar a corda perimetral das redes a um suporte adequado.
Critério de medição de projecto: Superfície da abertura horizontal, medida segundo Plano de Segurança e Saúde.
Critério de medição de obra: Será medida a superfície realmente montada segundo especificações do Plano de Segurança e Saúde.

| Código | Un | Descrição | Rendimento | Preço | Importância |
|---|---|---|---|---|---|
| mt50sph010da | m² | Rede de segurança EN 1263-1 S A2 M100 Q M, de poliamida de alta tenacidade, sem nós, de cor branca. Corda de rede de diâmetro 4,5 mm. Energia da rede A2 (entre 2,2 e 4,4 kJ). Configuração da rede quadrada, com corda perimetral de polipropileno de 16 mm de diâmetro. (material) | 1.454 | 356.39 | 518.19 |
| mt50spr170b | m | Corda de união EN 1263-1 O de polipropileno de alta tenacidade, com tratamento aos raios UV, D=8 mm e carga de ruptura superior a 7,5 kN. (material) | 0.302 | 19.80 | 5.98 |
| mt07ala011j | kg | Placa de aço laminado EN 10025 S275JR, para aplicações estruturais. Trabalhada e montada em oficina, para colocar em obra. (material) | 0.017 | 122.16 | 2.08 |
| mt50spr140c | Ud | Gancho de fixação de 8 mm de diâmetro, de aço galvanizado a quente. (material) | 0.066 | 85.80 | 5.66 |
| mq07ple010ff | Ud | Aluguer diário de plataforma elevatória de tesoura, motor diesel, de 15 m de altura máxima de trabalho, incluindo manutenção e seguro de responsabilidade civil. (equipamento) | 0.011 | 4551.27 | 50.06 |
| mq07ple020ff | Ud | Transporte para a obra e remoção de plataforma elevatória de tesoura, motor diesel, de 15 m de altura máxima de trabalho. (equipamento) | 0.001 | 4528.62 | 4.53 |
| mo119 | h | Oficial de 1ª Segurança e Saúde. (mão de obra) | 0.245 | 132.85 | 32.55 |
| mo120 | h | Operário Segurança e Saúde. (mão de obra) | 0.245 | 95.68 | 23.44 |
| % | % | Custos directos complementares | 2 % | 642.49 | 12.85 |
|  |  | Custos directos |  |  | 655.34 |
