# Malha electrossoldada para protecção de pequena abertura horizontal de laje

- Propriedade do ficheiro: CYPE INGENIEROS, S.A.
- Formato: FIEBDC-3/2002
- Âmbito geográfico: Moçambique
- Moeda: MZN
- Custos indirectos: 3.00 %
- IVA: 17.00 %

## Y Segurança e saúde

### YC Sistemas de protecção colectiva

#### YCH Protecção de aberturas horizontais em estruturas

**YCH050** m² Malha electrossoldada para protecção de pequena abertura horizontal de laje.
Protecção de abertura horizontal de laje de superfície inferior ou igual a 1 m² através de malha electrossoldada AQ30 100x100 mm de aço A500 EL, embebida no betão, colocada antes da betonagem da laje, centrada sobre a abertura e encastrada como mínimo 1,0 m por cada lado nos laterais do lado maior do painel, protegida adicionalmente com painel de madeira de pinho de 22 mm de espessura, colocado de maneira que cubra a totalidade da abertura e fixado à laje com pregos de cabeça chata de aço de modo a impedir o seu movimento horizontal, amortizável em 4 utilizações. Inclusive arame galvanizado para atar a malha electrossoldada à armadura da laje.
Critério de medição de projecto: Superfície da abertura horizontal, medida segundo Plano de Segurança e Saúde.
Critério de medição de obra: Será medida a superfície realmente montada segundo especificações do Plano de Segurança e Saúde.

| Código | Un | Descrição | Rendimento | Preço | Importância |
|---|---|---|---|---|---|
| mt07ame020apb | m² | Malha electrossoldada AQ30 100x100 mm, com arames longitudinais de 3 mm de diâmetro e arames transversais de 3,0 mm de diâmetro, aço A500 EL. (material) | 8.658 | 104.06 | 900.95 |
| mt13blm010d | m² | Painel de madeira de pinho hidrofugada, espessura 22 mm. (material) | 0.333 | 927.04 | 308.70 |
| mt50sph020 | kg | Pregos de cabeça chata de aço de 20x100 mm. (material) | 0.020 | 114.30 | 2.29 |
| mt08var050 | kg | Arame galvanizado para atar, de 1,30 mm de diâmetro. (material) | 0.020 | 67.95 | 1.36 |
| mo119 | h | Oficial de 1ª Segurança e Saúde. (mão de obra) | 0.123 | 132.85 | 16.34 |
| mo120 | h | Operário Segurança e Saúde. (mão de obra) | 0.123 | 95.68 | 11.77 |
| % | % | Custos directos complementares | 2 % | 1241.41 | 24.83 |
|  |  | Custos directos |  |  | 1266.24 |
