# Dispositivo de ancoragem metálico para utilização durante a execução de lajes

- Propriedade do ficheiro: CYPE INGENIEROS, S.A.
- Formato: FIEBDC-3/2002
- Âmbito geográfico: Moçambique
- Moeda: MZN
- Custos indirectos: 3.00 %
- IVA: 17.00 %

## Y Segurança e saúde

### YC Sistemas de protecção colectiva

#### YCL Linhas e dispositivos de ancoragem

**YCL250** Ud Dispositivo de ancoragem metálico para utilização durante a execução de lajes.
Dispositivo de ancoragem para utilização durante a execução de lajes, formado por poste de perfil oco de aço zincado de secção rectangular, de 2 m de comprimento, com um sistema no seu extremo superior, que permite a recepção dos mosquetões para a fixação de uma linha de ancoragem a cada um deles, amortizável em 50 utilizações, fixado a um pilar de betão com base plástica embebida no betão, perda, para elevar as linhas de ancoragem 1,8 m sobre a plataforma de trabalho, para segurar um operário.
Critério de medição de projecto: Número de unidades previstas, segundo Plano de Segurança e Saúde.
Critério de medição de obra: Medir-se-á o número de unidades realmente colocadas segundo especificações do Plano de Segurança e Saúde.

| Código | Un | Descrição | Rendimento | Preço | Importância |
|---|---|---|---|---|---|
| mt50spd090a | Ud | Poste de perfil oco de aço zincado de secção rectangular, de 2 m de comprimento, com um sistema no seu extremo superior, que permite a recepção dos mosquetões para a fixação de uma linha de ancoragem a cada um deles. (material) | 0.020 | 6544.81 | 130.90 |
| mt50spd095a | Ud | Base plástica embebida no betão, perda. (material) | 1.000 | 120.99 | 120.99 |
| mo120 | h | Operário Segurança e Saúde. (mão de obra) | 0.061 | 95.68 | 5.84 |
| % | % | Custos directos complementares | 2 % | 257.73 | 5.15 |
|  |  | Custos directos |  |  | 262.88 |
