# Protecção contra projecção de partículas incandescentes, em trabalhos de serralharia

- Propriedade do ficheiro: CYPE INGENIEROS, S.A.
- Formato: FIEBDC-3/2002
- Âmbito geográfico: Moçambique
- Moeda: MZN
- Custos indirectos: 3.00 %
- IVA: 17.00 %

## Y Segurança e saúde

### YC Sistemas de protecção colectiva

#### YCT Protecção de zonas de trabalho

**YCT041** m² Protecção contra projecção de partículas incandescentes, em trabalhos de serralharia.
Protecção contra projecção de partículas incandescentes de zona de trabalho, em trabalhos de serralharia, composta por manta ignífuga de fibra de vidro, amortizável em 3 utilizações e rede de protecção de poliamida de alta tenacidade, cor branca, com corda de rede de calibre 4 mm, amortizável em 3 utilizações, fixada através de corda de atadura de 13 mm de diâmetro. Inclusive fitas e pregos de aço para a fixação da corda à laje de escada e ancoragens mecânicas de aço galvanizado para a fixação da corda à laje.
Critério de medição de projecto: Superfície medida segundo Plano de Segurança e Saúde.
Critério de medição de obra: Será medida a superfície realmente montada segundo especificações do Plano de Segurança e Saúde.

| Código | Un | Descrição | Rendimento | Preço | Importância |
|---|---|---|---|---|---|
| mt50spi030 | m² | Manta ignífuga de fibra de vidro. (material) | 0.367 | 3538.05 | 1298.46 |
| mt50spr015 | m² | Rede vertical de protecção, de poliamida de alta tenacidade, de cor branca. Corda de rede de diâmetro 4 mm. Configuração da rede em losango. (material) | 0.367 | 176.90 | 64.92 |
| mt50spr060 | m | Corda de atadura segundo EN 1263-1, D=13 mm e carga de ruptura superior a 30 kN. (material) | 0.133 | 38.10 | 5.07 |
| mt08eme051b | m | Fita de aço galvanizado, de fixação. (material) | 0.100 | 13.14 | 1.31 |
| mt50spa101 | kg | Pregos de aço. (material) | 0.020 | 176.90 | 3.54 |
| mt50spd076 | Ud | Ancoragem mecânica de expansão, de aço galvanizado, de 10 mm de diâmetro, com parafuso de olhal. (material) | 0.010 | 256.29 | 2.56 |
| mo119 | h | Oficial de 1ª Segurança e Saúde. (mão de obra) | 0.123 | 132.85 | 16.34 |
| mo120 | h | Operário Segurança e Saúde. (mão de obra) | 0.123 | 95.68 | 11.77 |
| % | % | Custos directos complementares | 2 % | 1403.97 | 28.08 |
|  |  | Custos directos |  |  | 1432.05 |
