# Vestuário de protecção de grande visibilidade

- Propriedade do ficheiro: CYPE INGENIEROS, S.A.
- Formato: FIEBDC-3/2002
- Âmbito geográfico: Moçambique
- Moeda: MZN
- Custos indirectos: 3.00 %
- IVA: 17.00 %

## Y Segurança e saúde

### YI Equipamentos de protecção individual

#### YIU Para o corpo (vestuário de protecção)

**YIU030** Ud Vestuário de protecção de grande visibilidade.
Fato macaco de grande visibilidade, de material fluorescente, encarregado de aumentar a visibilidade do utilizador durante o dia, cor amarelo, amortizável em 5 utilizações.
Critério de medição de projecto: Número de unidades previstas, segundo Plano de Segurança e Saúde.
Critério de medição de obra: Será medido o número de unidades realmente fornecidas segundo especificações do Plano de Segurança e Saúde.

| Código | Un | Descrição | Rendimento | Preço | Importância |
|---|---|---|---|---|---|
| mt50epu030aae | Ud | Fato macaco de grande visibilidade, de material fluorescente, cor amarelo, EPI de categoria II, segundo NP EN 471 e NP EN 340, cumprindo todos os requisitos de segurança segundo a Portaria n.º 1131/93. (material) | 0.200 | 5543.84 | 1108.77 |
| % | % | Custos directos complementares | 2 % | 1108.77 | 22.18 |
|  |  | Custos directos |  |  | 1130.95 |
