# Máscara auto-filtrante

- Propriedade do ficheiro: CYPE INGENIEROS, S.A.
- Formato: FIEBDC-3/2002
- Âmbito geográfico: Moçambique
- Moeda: MZN
- Custos indirectos: 3.00 %
- IVA: 17.00 %

## Y Segurança e saúde

### YI Equipamentos de protecção individual

#### YIV Para as vias respiratórias

**YIV020** Ud Máscara auto-filtrante.
Máscara auto-filtrante contra partículas, totalmente fabricada de material filtrante, que cobre o nariz, a boca e o queixo, garantindo um ajuste hermético à cara do trabalhador face à atmosfera ambiente, FFP1, com válvula de exalação, amortizável em 1 utilização.
Critério de medição de projecto: Número de unidades previstas, segundo Plano de Segurança e Saúde.
Critério de medição de obra: Será medido o número de unidades realmente fornecidas segundo especificações do Plano de Segurança e Saúde.

| Código | Un | Descrição | Rendimento | Preço | Importância |
|---|---|---|---|---|---|
| mt50epv020aa | Ud | Máscara auto-filtrante contra partículas, FFP1, com válvula de exalação, EPI de categoria III, segundo EN 149, cumprindo todos os requisitos de segurança segundo a Portaria n.º 1131/93. (material) | 1.000 | 390.71 | 390.71 |
| % | % | Custos directos complementares | 2 % | 390.71 | 7.81 |
|  |  | Custos directos |  |  | 398.52 |
