# Cone tetrápode

- Propriedade do ficheiro: CYPE INGENIEROS, S.A.
- Formato: FIEBDC-3/2002
- Âmbito geográfico: Moçambique
- Moeda: MZN
- Custos indirectos: 3.00 %
- IVA: 17.00 %

## Y Segurança e saúde

### YS Sinalização provisória de obras

#### YSB Balizamento

**YSB120** Ud Cone tetrápode.
Cone tetrápode de balizamento reflector de 50 cm de altura, de 1 peça de polietileno, com 4 bandas reflectoras e retro-reflexão nível 2 (H.I.), amortizável em 10 utilizações. Inclusive manutenção em condições seguras durante todo o período de tempo necessário e desmontagem.
Inclui: Colocação e verificação. Desmontagem posterior. Transporte até ao local de armazenamento ou remoção para contentor.
Critério de medição de projecto: Número de unidades previstas, segundo Plano de Segurança e Saúde.
Critério de medição de obra: Medir-se-á o número de unidades realmente colocadas segundo especificações do Plano de Segurança e Saúde.

| Código | Un | Descrição | Rendimento | Preço | Importância |
|---|---|---|---|---|---|
| mt50bal035a | Ud | Cone tetrápode de balizamento reflector de 50 cm de altura, de 1 peça de polietileno, com 4 bandas reflectoras e retro-reflexão nível 2 (H.I.). (material) | 0.100 | 2639.93 | 263.99 |
| mo120 | h | Operário Segurança e Saúde. (mão de obra) | 0.025 | 95.68 | 2.39 |
| % | % | Custos directos complementares | 2 % | 266.38 | 5.33 |
|  |  | Custos directos |  |  | 271.71 |
