# Desmonte com explosivos

- Propriedade do ficheiro: CYPE Ingenieros S.A.
- Formato: FIEBDC-3/2016
- Programa: Gerador de preços para construção civil. CYPE Ingenieros, S.A.
- Data: 21/04/2024
- Âmbito geográfico: Moçambique
- Moeda: MZN
- Custos indirectos: 3 %
- IVA: 17 %

## A Acondicionamento do terreno

### AC Movimento de terras em obra civil

#### ACC Terraplenagens

**ACC012** m³ Desmonte com explosivos.
Desmonte em rocha, com explosivos e máquina perfuradora hidráulica sobre correntes, com martelo no fundo, e carga para camião.
Critérios considerados na determinação do preço da unidade de obra: O preço não inclui o transporte dos materiais escavados.
Inclui: Marcação dos furos. Perfuração dos furos. Transporte e preparação dos explosivos. Colocação dos explosivos. Detonação dos explosivos. Controlo posterior à explosão. Extracção dos produtos resultantes. Carga para camião dos materiais escavados.
Critério de medição de projecto: Volume medido sobre os perfis dos desenhos topográficos de Projecto, que definem o movimento de terras a realizar em obra.
Critério de medição de obra: Medir-se-á o volume escavado sobre os perfis transversais do terreno, uma vez comprovado que os referidos perfis são os correctos segundo especificações de Projecto, sem incluir os incrementos por excessos de escavação não autorizados, nem o enchimento necessário para reconstruir a secção teórica por defeitos imputáveis ao Empreiteiro. Medir-se-á a escavação uma vez realizada e antes de que sobre esta se efectue algum tipo de enchimento. Se o Empreiteiro fechasse a escavação antes de verificada a medição, entender-se-á que se sujeita ao que unilateralmente determine o director de fiscalização de obra.

| Código | Un | Descrição | Rendimento | Preço | Importância |
|---|---|---|---|---|---|
| mt08exg030 | kg | Goma-2 ECO, incluindo p/p de detonador, cordão detonante e outros acessórios explosivos. (material) | 0.3 | 229.24 | 68.772 |
| mq05vag010 | h | Máquina perfuradora hidráulica sobre correntes, com martelo no fundo e diâmetro de perfuração de 150 mm. (equipamento) | 0.042 | 4556.95 | 191.392 |
| mq01pao010b | h | Pá carregadora sobre correntes, de 96 kW/1,8 m³, equipada com fresa. (equipamento) | 0.033 | 1880.3 | 62.050 |
| mo002 | h | Oficial de 1ª artilheiro. (mão de obra) | 0.021 | 132.85 | 2.790 |
| % | % | Custos directos complementares | 2 % | 325.004 | 6.500 |
|  |  | Custos directos |  |  | 331.504 |

Resíduos:
- escavação: ruo170504 Solos e rochas não abrangidos em 17 05 03. (componente de resíduo); rendimento 2509 kg; Código LER 17 05 04; Massa do elemento 1 kg; Volume 0.000625 m3

## Recursos

**mt08exg030** kg Goma-2 ECO, incluindo p/p de detonador, cordão detonante e outros acessórios explosivos
Dados técnicos: Custo energético 100.008 MJ; Emissão de CO2 14.812 kg; Código LER 16 04 03; Massa do elemento 1 kg; Volume 0.001 m3
Resíduos:
- embalagem: re150101 Embalagens de papel e cartão. (componente de resíduo); rendimento 0.014 kg; Código LER 15 01 01; Massa do elemento 1 kg; Volume 0.001333 m3
