# Escavação de caboucos, com meios manuais

- Propriedade do ficheiro: CYPE Ingenieros S.A.
- Formato: FIEBDC-3/2016
- Programa: Gerador de preços para construção civil. CYPE Ingenieros, S.A.
- Data: 21/04/2024
- Âmbito geográfico: Moçambique
- Moeda: MZN
- Custos indirectos: 3 %
- IVA: 17 %

## A Acondicionamento do terreno

### AC Movimento de terras em obra civil

#### ACE Escavações

**ACE031** m³ Escavação de caboucos, com meios manuais.
Escavação de caboucos em terra branda, de até 1,25 m de profundidade máxima, com meios manuais, e carga mecânica para camião.
Critérios considerados na determinação do preço da unidade de obra: O preço não inclui o transporte dos materiais escavados.
Inclui: Marcação no terreno. Localização dos pontos topográficos. Escavação em sucessivas camadas horizontais e extracção de terras. Carga mecânica para camião dos materiais escavados.
Critério de medição de projecto: Volume medido sobre as secções teóricas da escavação, segundo documentação gráfica de Projecto.
Critério de medição de obra: Medir-se-á o volume teórico executado segundo especificações de Projecto, sem incluir os incrementos por excessos de escavação não autorizados, nem o enchimento necessário para reconstruir a secção teórica por defeitos imputáveis ao Empreiteiro. Medir-se-á a escavação uma vez realizada e antes de que sobre esta se efectue algum tipo de enchimento. Se o Empreiteiro fechasse a escavação antes de verificada a medição, entender-se-á que se sujeita ao que unilateralmente determine o director de fiscalização de obra.

| Código | Un | Descrição | Rendimento | Preço | Importância |
|---|---|---|---|---|---|
| mq01ret020c | h | Retroescavadora sobre pneus, de 74,9 kW. (equipamento) | 0.05 | 1601.81 | 80.091 |
| mo087 | h | Ajudante de construção de obra civil. (mão de obra) | 2.274 | 99.31 | 225.831 |
| % | % | Custos directos complementares | 2 % | 305.922 | 6.118 |
|  |  | Custos directos |  |  | 312.040 |

Resíduos:
- escavação: ruo170504 Solos e rochas não abrangidos em 17 05 03. (componente de resíduo); rendimento 1060 kg; Código LER 17 05 04; Massa do elemento 1 kg; Volume 0.000625 m3
