# Rebaixamento do nível freático com bomba auto-aspirante

- Propriedade do ficheiro: CYPE Ingenieros S.A.
- Formato: FIEBDC-3/2016
- Programa: Gerador de preços para construção civil. CYPE Ingenieros, S.A.
- Data: 05/11/2024
- Âmbito geográfico: Moçambique
- Moeda: MZN
- Custos indirectos: 3 %
- IVA: 17 %

## A Acondicionamento do terreno

### AC Movimento de terras em obra civil

#### ACG Gestão da água freática

**ACG020** h Rebaixamento do nível freático com bomba auto-aspirante.
Rebaixamento do nível freático em trabalhos de escavação, com bomba auto-aspirante, para um caudal máximo de 18 m³/h.
Inclui: Rebaixamento do nível freático.
Critério de medição de projecto: Tempo estimado segundo estudo geotécnico do terreno.
Critério de medição de obra: Amortização em forma de aluguer por horas, segundo as condições definidas no contrato subscrito com a empresa fornecedora.

| Código | Un | Descrição | Rendimento | Preço | Importância |
|---|---|---|---|---|---|
| mq12bau030a | h | Bomba auto-aspirante eléctrica de águas limpas a alta pressão, de 3 kW, para um caudal de 18 m³/h. (equipamento) | 1 | 66.96 | 66.960 |
| mq08gel010j | h | Grupo electrogéneo insonorizado, trifásico, de 30 kVA de potência. (equipamento) | 1 | 152.43 | 152.430 |
| % | % | Custos directos complementares | 2 % | 219.390 | 4.388 |
|  |  | Custos directos |  |  | 223.778 |
