# Muro de gabiões de malha electrossoldada

- Propriedade do ficheiro: CYPE Ingenieros S.A.
- Formato: FIEBDC-3/2016
- Programa: Gerador de preços para construção civil. CYPE Ingenieros, S.A.
- Data: 05/11/2024
- Âmbito geográfico: Moçambique
- Moeda: MZN
- Custos indirectos: 3 %
- IVA: 17 %

## C Fundações

### CC Contenções

#### CCG Muros de gabiões

**CCG020** m³ Muro de gabiões de malha electrossoldada.
Muro de gabiões com uma face à vista, de 2000x1000x1000 mm de malha electrossoldada, de arame de aço galvanizado de 4,5 mm de diâmetro, com uma abertura de malha de 50x100 mm nas faces à vista e de 100x100 mm nas faces ocultas; com diafragma intermédio de 1000x1000 m de malha electrossoldada, de arame de aço galvanizado de 4,5 mm de diâmetro, com uma abertura de malha de 100x100 mm, fixado com grampos perpendicularmente às malhas de face, traseiras, base e tampa do gabião; e enchimento com meios manuais das faces à vista do gabião com seixos rolados, conseguindo um alinhamento perfeito das faces, e com meios mecânicos do resto do gabião com pedra calcária, de granulometria compreendida entre 70 e 250 mm; montagem e desmontagem do sistema de cofragem necessário para evitar a deformação dos gabiões durante o seu enchimento e garantir o alinhamento e aprumo da estrutura. Inclusive tensores e grampos para formar adequadamente os gabiões.
Inclui: Marcação. Preparação da superfície de apoio. Colocação das redes do gabião, fixadas com grampos. Colocação dos diafragmas intermédios, fixados com grampos. Colocação dos tensores. Montagem do sistema de cofragem dos paramentos à vista dos gabiões. Enchimento dos gabiões. Desmontagem do sistema de cofragem. Remoção do material sobrante.
Critério de medição de projecto: Volume medido sobre a secção teórica de cálculo, segundo documentação gráfica de Projecto.
Critério de medição de obra: Medir-se-á o volume teórico executado segundo especificações de Projecto.

| Código | Un | Descrição | Rendimento | Preço | Importância |
|---|---|---|---|---|---|
| mt07etf010a | Ud | Gabião de 2000x1000x1000 mm de malha electrossoldada, de arame de aço galvanizado, segundo NP EN 10244-2, de 4,5 mm de diâmetro, com uma abertura de malha de 50x100 mm nas faces à vista e de 100x100 mm nas faces ocultas, com uma resistência à corrosão em nevoeiro salino superior a 3000 horas segundo EN ISO 10289 e NP EN ISO 9227, uma resistência à tracção do arame de entre 500 e 800 N/mm² segundo NP EN 10223-8 e uma resistência mínima das soldaduras de 75% da resistência do arame. (material) | 0.5 | 3164.24 | 1582.120 |
| mt07etf015a | Ud | Diafragma intermédio de 1000x1000 m de malha electrossoldada, de arame de aço galvanizado, segundo NP EN 10244-2, de 4,5 mm de diâmetro, com uma abertura de malha de 100x100 mm, com uma resistência à corrosão em nevoeiro salino superior a 3000 horas segundo EN ISO 10289 e NP EN ISO 9227, uma resistência à tracção do arame de entre 500 e 800 N/mm² segundo NP EN 10223-8 e uma resistência mínima das soldaduras de 75% da resistência do arame. (material) | 1.5 | 321.06 | 481.590 |
| mt50spa052b | m | Pranchão de madeira de pinho, de 20x7,2 cm. (material) | 0.3 | 606.42 | 181.926 |
| mt50spa101 | kg | Pregos de aço. (material) | 0.075 | 179.58 | 13.469 |
| mt50spa081a | Ud | Escora metálica telescópica, até 3 m de altura. (material) | 0.01 | 1846.89 | 18.469 |
| mt07etf020a | Ud | Tensor de arame de aço galvanizado, segundo NP EN 10244-2, de 5 mm de diâmetro e 510 mm de comprimento, com uma resistência à corrosão em nevoeiro salino superior a 3000 horas segundo EN ISO 10289 e NP EN ISO 9227, uma resistência à tracção do arame de entre 500 e 800 N/mm² segundo NP EN 10223-8 e uma resistência mínima das soldaduras de 75% da resistência do arame. (material) | 8 | 22.16 | 177.280 |
| mt07etf025a | Ud | Grampo de arame de aço galvanizado, segundo NP EN 10244-2, de 3 mm de diâmetro, com uma resistência à tracção superior a 1720 N/mm² e uma resistência à abertura superior a 2000 N/mm². (material) | 80 | 1.48 | 118.400 |
| mt06psm010e | m³ | Seixos rolados de granulometria compreendida entre 70 e 250 mm, com desgaste no ensaio de Los Angeles < 50. (material) | 0.22 | 941.13 | 207.049 |
| mt06psm010a | m³ | Pedra de calcário de granulometria compreendida entre 70 e 250 mm, com desgaste no ensaio de Los Angeles < 50. (material) | 0.88 | 734.08 | 645.990 |
| mq01exn020a | h | Retroescavadora hidráulica sobre pneus, de 105 kW. (equipamento) | 0.071 | 1847.11 | 131.145 |
| mq04cab010c | h | Camião basculante de 12 t de carga, de 162 kW. (equipamento) | 0.075 | 1600.82 | 120.062 |
| mo041 | h | Oficial de 1ª construção de obra civil. (mão de obra) | 0.338 | 134.36 | 45.414 |
| mo087 | h | Ajudante de construção de obra civil. (mão de obra) | 1.693 | 100.44 | 170.045 |
| % | % | Custos directos complementares | 4 % | 3892.959 | 155.718 |
|  |  | Custos directos |  |  | 4048.677 |

Resíduos:
- colocação: mt07etf010a; factor de resíduo 0.0053
- colocação: mt07etf015a; factor de resíduo 0.0188
- colocação: mt50spa052b Pranchão de madeira de pinho, de 20x7,2 cm; factor de resíduo 1
- colocação: mt50spa101 Pregos de aço; factor de resíduo 0.0045
- colocação: mt50spa081a Escora metálica telescópica, até 3 m de altura; factor de resíduo 1
- colocação: mt06psm010e Seixos rolados de granulometria compreendida entre 70 e 250 mm, com desgaste no ensaio de Los Angeles < 50; factor de resíduo 0.0153598
- colocação: mt06psm010a Pedra de calcário de granulometria compreendida entre 70 e 250 mm, com desgaste no ensaio de Los Angeles < 50; factor de resíduo 0.0154

## Recursos

**mt07etf010a** Ud Gabião de 2000x1000x1000 mm de malha electrossoldada
Dados técnicos: Custo energético 355.275 MJ; Emissão de CO2 36.032 kg; Código LER 17 04 05; Massa do elemento 14 kg; Volume 0.006667 m3
Resíduos:
- embalagem: re170203 Plástico. (componente de resíduo); rendimento 0.04 kg; Código LER 17 02 03; Massa do elemento 1 kg; Volume 0.001667 m3

**mt07etf015a** Ud Diafragma intermédio de 1000x1000 m de malha electrossoldada
Dados técnicos: Custo energético 353.822 MJ; Emissão de CO2 35.960 kg; Código LER 17 04 05; Massa do elemento 14 kg; Volume 0.006667 m3
Resíduos:
- embalagem: re170203 Plástico; rendimento 0.025 kg

**mt50spa052b** m Pranchão de madeira de pinho, de 20x7,2 cm
Dados técnicos: Custo energético 1124.755 MJ; Emissão de CO2 -15.401 kg; Código LER 17 02 01; Massa do elemento 8.28 kg; Volume 0.007527 m3

**mt50spa101** kg Pregos de aço
Dados técnicos: Custo energético 9.830 MJ; Emissão de CO2 0.510 kg; Código LER 17 04 05; Massa do elemento 1 kg; Volume 0.000476 m3

**mt50spa081a** Ud Escora metálica telescópica, até 3 m de altura
Dados técnicos: Custo energético 97.317 MJ; Emissão de CO2 5.049 kg; Código LER 17 04 05; Massa do elemento 9.9 kg; Volume 0.004714 m3

**mt06psm010e** m³ Seixos rolados de granulometria compreendida entre 70 e 250 mm, com desgaste no ensaio de Los Angeles < 50
Dados técnicos: Custo energético 3328.000 MJ; Emissão de CO2 144.000 kg; Código LER 01 04 13; Massa do elemento 1600 kg; Volume 1.066667 m3

**mt06psm010a** m³ Pedra de calcário de granulometria compreendida entre 70 e 250 mm, com desgaste no ensaio de Los Angeles < 50
Dados técnicos: Custo energético 2736.000 MJ; Emissão de CO2 64.000 kg; Código LER 01 04 13; Massa do elemento 1600 kg; Volume 1.066667 m3
