# Cela modular

- Propriedade do ficheiro: CYPE Ingenieros S.A.
- Formato: FIEBDC-3/2016
- Programa: Gerador de preços para construção civil. CYPE Ingenieros, S.A.
- Data: 05/11/2024
- Âmbito geográfico: Moçambique
- Moeda: MZN
- Custos indirectos: 3 %
- IVA: 17 %

## I Instalações

### IU Urbanas

#### IUC Centros de transformação

**IUC020** Ud Cela modular.
Cela de medida, de 24 kV de tensão atribuída, 1025x800x1740 mm, formada por corpo metálico, barramento de cobre e transformadores de medida. Inclusive acessórios necessários para a sua correcta instalação.
Inclui: Montagem, ligação e verificação do seu correcto funcionamento.
Critério de medição de projecto: Número de unidades previstas, segundo documentação gráfica de Projecto.
Critério de medição de obra: Medir-se-á o número de unidades realmente executadas segundo especificações de Projecto.

| Código | Un | Descrição | Rendimento | Preço | Importância |
|---|---|---|---|---|---|
| mt35amt040a | Ud | Cela de medida, de 24 kV de tensão atribuída, 1025x800x1740 mm, formada por corpo metálico, barramento de cobre e transformadores de medida. (material) | 1 | 211042.09 | 211042.090 |
| mo003 | h | Oficial de 1ª electricista. (mão de obra) | 2.452 | 138.06 | 338.523 |
| mo102 | h | Ajudante de electricista. (mão de obra) | 2.452 | 100.25 | 245.813 |
| % | % | Custos directos complementares | 2 % | 211626.426 | 4232.529 |
|  |  | Custos directos |  |  | 215858.955 |

## Recursos

**mt35amt040a** Ud Cela de medida, de 24 kV de tensão atribuída
Dados técnicos: Custo energético 5766.995 MJ; Emissão de CO2 241.565 kg
Resíduos:
- embalagem: re150101 Embalagens de papel e cartão. (componente de resíduo); rendimento 2.143 kg; Código LER 15 01 01; Massa do elemento 1 kg; Volume 0.001333 m3
