# Enrocamento drenante

- Propriedade do ficheiro: CYPE Ingenieros S.A.
- Formato: FIEBDC-3/2016
- Programa: Gerador de preços para construção civil. CYPE Ingenieros, S.A.
- Data: 21/04/2024
- Âmbito geográfico: Moçambique
- Moeda: MZN
- Custos indirectos: 3 %
- IVA: 17 %

## I Instalações

### IU Urbanas

#### IUD Redes e sistemas de drenagem

**IUD100** m² Enrocamento drenante.
Formação de enrocamento drenante sobre o terreno para recolha de águas pluviais, composto por: camada de 25 cm de brita de pedreira de pedra calcária, Ø40/70 mm, espalhamento com meios mecânicos e compactação com meios manuais. Incluindo carga, transporte e descarga no local de trabalho dos inertes a utilizar nos trabalhos de enchimento e rega dos mesmos.
Inclui: Transporte e descarga do material ao local de trabalho. Espalhamento do material de enchimento em camadas de espessura uniforme. Rega da camada. Compactação e nivelamento.
Critério de medição de projecto: Superfície medida segundo documentação gráfica de Projecto.
Critério de medição de obra: Medir-se-á a superfície realmente executada segundo especificações de Projecto.

| Código | Un | Descrição | Rendimento | Preço | Importância |
|---|---|---|---|---|---|
| mt01are010a | m³ | Brita de pedreira de pedra calcária, de 40 a 70 mm de diâmetro. (material) | 0.25 | 739.66 | 184.915 |
| mq01pan010a | h | Pá carregadora sobre pneus de 120 kW/1,9 m³. (equipamento) | 0.013 | 1589.17 | 20.659 |
| mq02cia020j | h | Camião cisterna, de 8 m³ de capacidade. (equipamento) | 0.013 | 4193.56 | 54.516 |
| mq02rod010d | h | Placa vibratória de condução manual, de 300 kg, largura de trabalho 70 cm, reversível. (equipamento) | 0.013 | 252.42 | 3.281 |
| mo113 | h | Operário não qualificado construção. (mão de obra) | 0.27 | 95.68 | 25.834 |
| % | % | Custos directos complementares | 2 % | 289.205 | 5.784 |
|  |  | Custos directos |  |  | 294.989 |

Resíduos:
- colocação: mt01are010a Brita de pedreira de pedra calcária, de 40 a 70 mm de diâmetro; factor de resíduo 0.00779798

## Recursos

**mt01are010a** m³ Brita de pedreira de pedra calcária, de 40 a 70 mm de diâmetro
Dados técnicos: Custo energético 146.250 MJ; Emissão de CO2 7.800 kg; Código LER 01 04 08; Massa do elemento 1950 kg; Volume 1.3 m3
