# Apoio de betão

- Propriedade do ficheiro: CYPE Ingenieros S.A.
- Formato: FIEBDC-3/2016
- Programa: Gerador de preços para construção civil. CYPE Ingenieros, S.A.
- Data: 21/04/2024
- Âmbito geográfico: Moçambique
- Moeda: MZN
- Custos indirectos: 3 %
- IVA: 17 %

## I Instalações

### IU Urbanas

#### IUL Linhas aéreas

**IUL011** Ud Apoio de betão.
Poste de betão armado vibrado, de 13 m de altura e 1000 daN de esforço nominal, encastrado em cubo de betão C25/30 (X0(P); D25; S2; Cl 0,4), fabricado em central, betonado desde camião, em solo incoerentes. Incluindo escavação para fundação com meios mecânicos, transporte e descarga. Totalmente montado.
Inclui: Marcação. Transporte e descarga. Escavação da fundação. Eliminação das terras soltas do fundo da escavação. Levantamento do poste. Colocação e aprumo. Betonagem e compactação do betão. Eliminação de restos, limpeza final e remoção de entulho. Carga de entulho para camião ou contentor.
Critério de medição de projecto: Número de unidades previstas, segundo documentação gráfica de Projecto.
Critério de medição de obra: Medir-se-á o número de unidades realmente executadas segundo especificações de Projecto.

| Código | Un | Descrição | Rendimento | Preço | Importância |
|---|---|---|---|---|---|
| mt35pya020rq | Ud | Poste de betão armado vibrado, de 13 m de altura e 1000 daN de esforço nominal, segundo NP EN 12843. (material) | 1 | 49923.86 | 49923.860 |
| mt10hmf020Ra | m³ | Betão simples C25/30 (X0(P); D25; S2; Cl 0,4), fabricado em central, segundo NP EN 206. (material) | 3.775 | 4520.41 | 17064.548 |
| mq01exn010i | h | Miniretroescavadora sobre pneus, de 37,5 kW. (equipamento) | 0.506 | 1805.25 | 913.457 |
| mq04cag010a | h | Camião com grua de carga máxima 6 t. (equipamento) | 1.54 | 1953.37 | 3008.190 |
| mo020 | h | Oficial de 1ª construção. (mão de obra) | 3.187 | 132.85 | 423.393 |
| mo077 | h | Ajudante de construção. (mão de obra) | 3.187 | 99.31 | 316.501 |
| % | % | Custos directos complementares | 2 % | 71649.949 | 1432.999 |
|  |  | Custos directos |  |  | 73082.948 |

Resíduos:
- colocação: mt35pya020rq Poste de betão armado vibrado, de 13 m de altura e 1000 daN de esforço nominal, segundo NP EN 12843; factor de resíduo 0.0188523
- colocação: mt10hmf020Ra Betão simples C25/30 (X0(P); D25; S2; Cl 0,4), fabricado em central, segundo NP EN 206; factor de resíduo 0.00133934

## Recursos

**mt35pya020rq** Ud Poste de betão armado vibrado, de 13 m de altura e 1000 daN de esforço nominal, segundo NP EN 12843
Dados técnicos: Custo energético 3018.839 MJ; Emissão de CO2 340.380 kg; Código LER 17 01 01; Massa do elemento 2270 kg; Volume 1.513333 m3
Resíduos:
- embalagem: re170201 Madeira. (componente de resíduo); rendimento 1.453 kg; Código LER 17 02 01; Massa do elemento 1 kg; Volume 0.000909 m3
- embalagem: re170203 Plástico. (componente de resíduo); rendimento 0.537 kg; Código LER 17 02 03; Massa do elemento 1 kg; Volume 0.001667 m3

**mt10hmf020Ra** m³ Betão simples C25/30 (X0(P); D25; S2; Cl 0,4), fabricado em central, segundo NP EN 206
Dados técnicos: Custo energético 1840.000 MJ; Emissão de CO2 230.000 kg; Código LER 17 01 01; Massa do elemento 2300 kg; Volume 1.533333 m3
